# Colector enterrado

- Propiedad del archivo: CYPE Ingenieros S.A.
- Formato: FIEBDC-3/2016
- Programa: Generador de precios de la construcción. CYPE Ingenieros, S.A.
- Fecha: 09/04/2024
- Ámbito geográfico: Uruguay
- Divisa: UYU
- Costes indirectos: 3 %
- Gastos generales: 13 %
- Beneficio industrial: 6 %
- IVA: 21 %

## A Preparación del terreno

### AS Red de desagüe cloacal

#### ASC Colectoras

**ASC010** m Colector enterrado.
Colector enterrado de red horizontal de saneamiento, sin cámaras de inspección, mediante sistema integral registrable, con una pendiente mínima del 2%, para la evacuación de aguas residuales y/o pluviales, formado por tubo de PVC liso, serie SN-4, rigidez anular nominal 4 kN/m², de 400 mm de diámetro exterior, con junta elástica, colocado sobre cama de arena de 10 cm de espesor, debidamente compactada y nivelada con pisón vibrante de guiado manual, relleno lateral compactando hasta los riñones y posterior relleno con la misma arena hasta 30 cm por encima de la generatriz superior de la tubería. Incluso accesorios, registros, uniones, piezas especiales y lubricante para montaje.
Criterio de valoración económica: El precio no incluye la excavación ni el relleno principal.
Incluye: Replanteo y trazado del conducto en planta y pendientes. Presentación en seco de tubos y piezas especiales. Vertido de la arena en el fondo de la zanja. Descenso y colocación de los colectores en el fondo de la zanja. Montaje, conexionado y comprobación de su correcto funcionamiento. Ejecución del relleno envolvente.
Criterio de cómputo de proyecto: Longitud medida en proyección horizontal, según documentación gráfica de Proyecto.
Criterio de cómputo de obra: Se medirá, en proyección horizontal, la longitud realmente ejecutada según especificaciones de Proyecto, incluyendo los tramos ocupados por piezas especiales.

| Código | Ud | Descripción | Rendimiento | Precio | Importe |
|---|---|---|---|---|---|
| mt01ara010a | m³ | Arena con granulometría de 0 a 5 mm de diámetro, limpia. (material) | 0.59 | 478.37 | 282.238 |
| mt11tpb020p | m | Tubo de PVC liso, para saneamiento enterrado sin presión, serie SN-4, rigidez anular nominal 4 kN/m², de 400 mm de diámetro exterior y 9,8 mm de espesor, incluso juntas de goma. (material) | 1.05 | 3123.79 | 3279.980 |
| mt11ade100a | kg | Lubricante para unión mediante junta elástica de tubos y accesorios. (material) | 0.007 | 736.08 | 5.153 |
| mt11tpb021p | Ud | Repercusión, por m de tubería, de accesorios, uniones y piezas especiales para tubo de PVC liso, para saneamiento enterrado sin presión, serie SN-4, de 400 mm de diámetro exterior. (material) | 1 | 937.14 | 937.140 |
| mq04dua020b | h | Dumper de descarga frontal de 2 t de carga útil. (maquinaria) | 0.058 | 322.79 | 18.722 |
| mq02rop020 | h | Pisón vibrante de guiado manual, de 80 kg, con placa de 30x30 cm, tipo rana. (maquinaria) | 0.438 | 121.87 | 53.379 |
| mq02cia020j | h | Camión cisterna, de 8 m³ de capacidad. (maquinaria) | 0.006 | 3696.58 | 22.179 |
| mo020 | h | Oficial mampostero de albañil de construcción. (mano de obra) | 0.222 | 363.15 | 80.619 |
| mo113 | h | Peón de albañil de construcción. (mano de obra) | 0.389 | 242.79 | 94.445 |
| mo008 | h | Oficial plomero. (mano de obra) | 0.388 | 373.16 | 144.786 |
| mo107 | h | Medio oficial plomero. (mano de obra) | 0.194 | 251.66 | 48.822 |
| % | % | Herramientas | 2 % | 4967.463 | 99.349 |
|  |  | Costes directos |  |  | 5066.812 |

Residuos:
- colocación: mt01ara010a Arena con granulometría de 0 a 5 mm de diámetro, limpia; factor de residuo 0.003
- colocación: mt11tpb020p; factor de residuo 0.04

## Recursos

**mt01ara010a** m³ Arena con granulometría de 0 a 5 mm de diámetro, limpia
Datos técnicos: Coste energético 146.250 MJ; Emisión de CO2 7.800 kg; Código LER 01 04 09; Masa del elemento 1950 kg; Volumen 1.21875 m3

**mt11tpb020p** m Tubo de PVC liso
Datos técnicos: Coste energético 656.690 MJ; Emisión de CO2 71.671 kg; Código LER 17 02 03; Masa del elemento 14.7 kg; Volumen 0.0245 m3
Residuos:
- embalaje: re170201 Madera. (componente de residuo); rendimiento 0.04 kg; Código LER 17 02 01; Masa del elemento 1 kg; Volumen 0.000909 m3
- embalaje: re170203 Plástico. (componente de residuo); rendimiento 0.002 kg; Código LER 17 02 03; Masa del elemento 1 kg; Volumen 0.001667 m3
