# Apertura de cajeado en el terreno, para recalce de cimientos

- Propiedad del archivo: CYPE Ingenieros S.A.
- Formato: FIEBDC-3/2016
- Programa: Generador de precios de la construcción. CYPE Ingenieros, S.A.
- Fecha: 09/04/2024
- Ámbito geográfico: Uruguay
- Divisa: UYU
- Costes indirectos: 3 %
- Gastos generales: 13 %
- Beneficio industrial: 6 %
- IVA: 21 %

## A Preparación del terreno

### AZ Recalces

#### AZA Movimiento de tierras

**AZA010** m³ Apertura de cajeado en el terreno, para recalce de cimientos.
Apertura de cajeado en suelo de grava suelta, hasta alcanzar la cara superior del cimiento a recalzar, situada a una profundidad máxima de 1,5 m, con medios mecánicos, y carga a camión o contenedor.
Criterio de valoración económica: El precio no incluye el transporte de los materiales excavados.
Incluye: Replanteo general y fijación de los puntos y niveles de referencia. Excavación en sucesivas franjas horizontales y extracción de tierras. Refinado de fondos y laterales a mano, con extracción de las tierras. Carga a camión o contenedor de los materiales excavados.
Criterio de cómputo de proyecto: Volumen medido sobre las secciones teóricas de la excavación, según documentación gráfica de Proyecto.
Criterio de cómputo de obra: Se medirá el volumen teórico ejecutado según especificaciones de Proyecto, sin incluir los incrementos por excesos de excavación no autorizados, ni el relleno necesario para reconstruir la sección teórica por defectos imputables al Contratista. Se medirá la excavación una vez realizada y antes de que sobre ella se efectúe ningún tipo de relleno. Si el Contratista cerrase la excavación antes de conformada el metraje, se entenderá que se aviene a lo que unilateralmente determine el director de la ejecución de la obra.

| Código | Ud | Descripción | Rendimiento | Precio | Importe |
|---|---|---|---|---|---|
| mq01exn010a | h | Miniretroexcavadora sobre neumáticos, de 12,3 kW. (maquinaria) | 0.223 | 1149.08 | 256.245 |
| mo113 | h | Peón de albañil de construcción. (mano de obra) | 0.201 | 242.79 | 48.801 |
| % | % | Herramientas | 2 % | 305.046 | 6.101 |
|  |  | Costes directos |  |  | 311.147 |

Residuos:
- excavación: ruo170504 Tierra y piedras distintas de las especificadas en el código 17 05 03. (componente de residuo); rendimiento 1690 kg; Código LER 17 05 04; Masa del elemento 1 kg; Volumen 0.000625 m3
