# Hormigón de limpieza

- Propiedad del archivo: CYPE Ingenieros S.A.
- Formato: FIEBDC-3/2016
- Programa: Generador de precios de la construcción. CYPE Ingenieros, S.A.
- Fecha: 07/11/2024
- Ámbito geográfico: Uruguay
- Divisa: UYU
- Costes indirectos: 3 %
- Gastos generales: 13 %
- Beneficio industrial: 6 %
- IVA: 21 %

## C Fundaciones

### CH Hormigones, aceros y encofrados

#### CHH Hormigones

**CHH005** m³ Hormigón de limpieza.
Hormigón H-13, condición de exposición no agresiva, tamaño máximo del agregado 19,0 mm, ámbito de consistencia A-3, premezclado y vertido desde camión, para formación de capa de hormigón de limpieza y nivelado de fondos de fundación, en el fondo de la excavación previamente realizada.
Incluye: Replanteo. Colocación de toques y/o formación de fajas fajas fajas fajas fajas maestras. Vertido y compactación del hormigón. Coronación y enrase del hormigón.
Criterio de cómputo de proyecto: Volumen teórico, según documentación gráfica de Proyecto.
Criterio de cómputo de obra: Se medirá el volumen teórico ejecutado según especificaciones de Proyecto, sin incluir los incrementos por excesos de excavación no autorizados.

| Código | Ud | Descripción | Rendimiento | Precio | Importe |
|---|---|---|---|---|---|
| mt10hmf081abb | m³ | Hormigón masivo H-13, condición de exposición no agresiva, tamaño máximo del agregado 19 mm, ámbito de consistencia A-3, premezclado, según CIRSOC 201 1982. (material) | 1.05 | 6816.76 | 7157.598 |
| mo045 | h | Oficial vertedor de hormigón. (mano de obra) | 0.099 | 392.5 | 38.858 |
| mo092 | h | Medio oficial vertedor de hormigón. (mano de obra) | 0.198 | 272.35 | 53.925 |
| % | % | Herramientas | 2 % | 7250.381 | 145.008 |
|  |  | Costes directos |  |  | 7395.389 |

## Recursos

**mt10hmf081abb** m³ Hormigón masivo H-13
Datos técnicos: Coste energético 1840.000 MJ; Emisión de CO2 230.000 kg; Código LER 17 01 01; Masa del elemento 2300 kg; Volumen 1.533333 m3
