# Fundación de hormigón ciclópeo

- Propiedad del archivo: CYPE Ingenieros S.A.
- Formato: FIEBDC-3/2016
- Programa: Generador de precios de la construcción. CYPE Ingenieros, S.A.
- Fecha: 09/04/2024
- Ámbito geográfico: Uruguay
- Divisa: UYU
- Costes indirectos: 3 %
- Gastos generales: 13 %
- Beneficio industrial: 6 %
- IVA: 21 %

## C Fundaciones

### CM Semiprofundas

#### CMP Pozos de fundación

**CMP010** m³ Fundación de hormigón ciclópeo.
Fundación de hormigón ciclópeo, con hormigón H-21, condición de exposición no agresiva, tamaño máximo del agregado 53,0 mm, ámbito de consistencia A-3, premezclado y vertido desde camión (60% de volumen) y pedregullo grueso de 15 a 30 cm de diámetro (40% de volumen).
Incluye: Replanteo y trazado de las zapatas y de las columnas u otros elementos estructurales que apoyen en las mismas. Vertido y compactación del hormigón. Colocación de las piedras en el hormigón fresco. Coronación y enrase de cimientos. Curado del hormigón.
Criterio de cómputo de proyecto: Volumen teórico, según documentación gráfica de Proyecto.
Criterio de cómputo de obra: Se medirá el volumen teórico ejecutado según especificaciones de Proyecto, sin incluir los incrementos por excesos de excavación no autorizados.

| Código | Ud | Descripción | Rendimiento | Precio | Importe |
|---|---|---|---|---|---|
| mt10hmf081aob | m³ | Hormigón masivo H-21, condición de exposición no agresiva, tamaño máximo del agregado 53 mm, ámbito de consistencia A-3, premezclado, según CIRSOC 201 1982. (material) | 0.66 | 7093.09 | 4681.439 |
| mt01arg100b | m³ | Pedregullo grueso de 15 a 30 cm de diámetro. (material) | 0.4 | 652.32 | 260.928 |
| mo045 | h | Oficial vertedor de hormigón. (mano de obra) | 0.132 | 377.91 | 49.884 |
| mo092 | h | Medio oficial vertedor de hormigón. (mano de obra) | 0.132 | 262.22 | 34.613 |
| mo113 | h | Peón de albañil de construcción. (mano de obra) | 1.055 | 242.79 | 256.143 |
| % | % | Herramientas | 2 % | 5283.007 | 105.660 |
|  |  | Costes directos |  |  | 5388.667 |

Residuos:
- colocación: mt01arg100b Pedregullo grueso de 15 a 30 cm de diámetro; factor de residuo 0.00768975

## Recursos

**mt10hmf081aob** m³ Hormigón masivo H-21
Datos técnicos: Coste energético 1840.000 MJ; Emisión de CO2 230.000 kg; Código LER 17 01 01; Masa del elemento 2300 kg; Volumen 1.533333 m3

**mt01arg100b** m³ Pedregullo grueso de 15 a 30 cm de diámetro
Datos técnicos: Coste energético 146.250 MJ; Emisión de CO2 7.800 kg; Código LER 01 04 08; Masa del elemento 1950 kg; Volumen 1.3 m3
