# Perforación en fundación existente, para recalce de fundación

- Propiedad del archivo: CYPE Ingenieros S.A.
- Formato: FIEBDC-3/2016
- Programa: Generador de precios de la construcción. CYPE Ingenieros, S.A.
- Fecha: 07/11/2024
- Ámbito geográfico: Uruguay
- Divisa: UYU
- Costes indirectos: 3 %
- Gastos generales: 13 %
- Beneficio industrial: 6 %
- IVA: 21 %

## C Fundaciones

### CZ Recalces

#### CZM Micropilotaje en cimiento

**CZM005** m Perforación en fundación existente, para recalce de fundación.
Perforación en fundación existente hasta alcanzar su cara inferior, de 110 mm de diámetro, mediante perforadora con corona de widia; para recalce de fundación en un área de trabajo con altura libre de entre 2,50 y 4 m, y carga manual de escombros sobre camión o contenedor.
Criterio de valoración económica: El precio no incluye el transporte de los escombros generados.
Incluye: Localización de las armaduras existentes en la fundación. Replanteo de las zonas a perforar. Perforación con corona de widia. Fragmentación de los escombros en piezas manejables. Retirada y acopio de escombros. Limpieza de los restos de obra. Carga manual de escombros sobre camión o contenedor.
Criterio de cómputo de proyecto: Longitud medida según documentación gráfica de Proyecto.
Criterio de cómputo de obra: Se medirá la longitud realmente ejecutada según especificaciones de Proyecto.

| Código | Ud | Descripción | Rendimiento | Precio | Importe |
|---|---|---|---|---|---|
| mq05epp030 | h | Equipo hidráulico sobre carro de orugas, con doble cabezal, con corona de widia para perforación de fundación existente. (maquinaria) | 0.183 | 3191.51 | 584.046 |
| mo089 | h | Medio oficial en hormigón. (mano de obra) | 0.208 | 272.35 | 56.649 |
| % | % | Herramientas | 2 % | 640.695 | 12.814 |
|  |  | Costes directos |  |  | 653.509 |

Residuos:
- demolición: ruo170101 Hormigón (hormigones, morteros y prefabricados). (componente de residuo); rendimiento 21.858 kg; Código LER 17 01 01; Masa del elemento 1 kg; Volumen 0.000667 m3
