# Conexión de micropilote al cabezal, mediante conectores, para recalce de fundación

- Propiedad del archivo: CYPE Ingenieros S.A.
- Formato: FIEBDC-3/2016
- Programa: Generador de precios de la construcción. CYPE Ingenieros, S.A.
- Fecha: 07/11/2024
- Ámbito geográfico: Uruguay
- Divisa: UYU
- Costes indirectos: 3 %
- Gastos generales: 13 %
- Beneficio industrial: 6 %
- IVA: 21 %

## C Fundaciones

### CZ Recalces

#### CZM Micropilotaje en cimiento

**CZM060** Ud Conexión de micropilote al cabezal, mediante conectores, para recalce de fundación.
Conexión de micropilote al cabezal con pletinas de acero laminado A 36 fijadas mediante soldadura al perfil tubular, en el tramo previamente descabezado y limpio, para la correcta adherencia entre la armadura del micropilote y el hormigón del cabezal; para recalce de fundación en un área de trabajo con altura libre de entre 2,50 y 4 m.
Incluye: Limpieza y preparación de la superficie soporte. Replanteo y marcado de los ejes. Fijación de los conectores con soldadura.
Criterio de cómputo de proyecto: Número de unidades previstas, según documentación gráfica de Proyecto.
Criterio de cómputo de obra: Se medirá el número de unidades realmente ejecutadas según especificaciones de Proyecto.

| Código | Ud | Descripción | Rendimiento | Precio | Importe |
|---|---|---|---|---|---|
| mt07ala001d | kg | Pletina de acero laminado A 36, según ASTM A 36, para aplicaciones estructurales. Trabajada y montada en taller, para colocar en obra. (material) | 2.5 | 74.23 | 185.575 |
| mq08sol020 | h | Equipo y elementos auxiliares para soldadura eléctrica. (maquinaria) | 0.152 | 108.07 | 16.427 |
| mo019 | h | Oficial soldador. (mano de obra) | 0.173 | 382.11 | 66.105 |
| % | % | Herramientas | 2 % | 268.107 | 5.362 |
|  |  | Costes directos |  |  | 273.469 |

Residuos:
- colocación: mt07ala001d; factor de residuo 0.0045

## Recursos

**mt07ala001d** kg Pletina de acero laminado A 36
Datos técnicos: Coste energético 9.830 MJ; Emisión de CO2 0.510 kg; Código LER 17 04 05; Masa del elemento 1 kg; Volumen 0.000476 m3
