# Demolición de columna de madera

- Propiedad del archivo: CYPE Ingenieros S.A.
- Formato: FIEBDC-3/2016
- Programa: Generador de precios de la construcción. CYPE Ingenieros, S.A.
- Fecha: 07/11/2024
- Ámbito geográfico: Uruguay
- Divisa: UYU
- Costes indirectos: 3 %
- Gastos generales: 13 %
- Beneficio industrial: 6 %
- IVA: 21 %

## D Demoliciones

### DE Estructuras

#### DEM Madera

**DEM030** m Demolición de columna de madera.
Demolición de columna de madera de 1601 a 2500 cm² de sección, con medios manuales y motosierra, y carga manual sobre camión o contenedor.
Incluye: Demolición del elemento. Fragmentación de los escombros en piezas manejables. Retirada y acopio de escombros. Limpieza de los restos de obra. Carga manual de escombros sobre camión o contenedor.
Criterio de cómputo de proyecto: Longitud medida según documentación gráfica de Proyecto.
Criterio de cómputo de obra: Se medirá la longitud realmente demolida según especificaciones de Proyecto.

| Código | Ud | Descripción | Rendimiento | Precio | Importe |
|---|---|---|---|---|---|
| mq09sie010 | h | Motosierra a gasolina, de 50 cm de espada y 2 kW de potencia. (maquinaria) | 0.232 | 106.05 | 24.604 |
| mo112 | h | Peón especializado de albañil de construcción. (mano de obra) | 0.275 | 256.29 | 70.480 |
| mo113 | h | Peón de albañil de construcción. (mano de obra) | 0.55 | 252.16 | 138.688 |
| % | % | Herramientas | 2 % | 233.772 | 4.675 |
|  |  | Costes directos |  |  | 238.447 |

Residuos:
- demolición: ruo170201 Madera. (componente de residuo); rendimiento 97.888 kg; Código LER 17 02 01; Masa del elemento 1 kg; Volumen 0.000909 m3
