# Desmontaje de entarimado en losa de madera

- Propiedad del archivo: CYPE Ingenieros S.A.
- Formato: FIEBDC-3/2016
- Programa: Generador de precios de la construcción. CYPE Ingenieros, S.A.
- Fecha: 07/11/2024
- Ámbito geográfico: Uruguay
- Divisa: UYU
- Costes indirectos: 3 %
- Gastos generales: 13 %
- Beneficio industrial: 6 %
- IVA: 21 %

## D Demoliciones

### DE Estructuras

#### DEM Madera

**DEM070** m² Desmontaje de entarimado en losa de madera.
Desmontaje de entarimado de 3 cm de espesor, de tablas machihembradas de madera, clavadas a las viguetas de la losa, con medios manuales, y carga manual sobre camión o contenedor.
Criterio de valoración económica: El precio incluye el desmontaje de los elementos de fijación.
Incluye: Desmontaje del elemento. Retirada y acopio del material desmontado. Limpieza de los restos de obra. Carga manual de escombros sobre camión o contenedor.
Criterio de cómputo de proyecto: Superficie medida según documentación gráfica de Proyecto.
Criterio de cómputo de obra: Se medirá la superficie realmente desmontada según especificaciones de Proyecto.

| Código | Ud | Descripción | Rendimiento | Precio | Importe |
|---|---|---|---|---|---|
| mo113 | h | Peón de albañil de construcción. (mano de obra) | 0.237 | 252.16 | 59.762 |
| % | % | Herramientas | 2 % | 59.762 | 1.195 |
|  |  | Costes directos |  |  | 60.957 |

Residuos:
- demolición: ruo170201 Madera. (componente de residuo); rendimiento 1.433 kg; Código LER 17 02 01; Masa del elemento 1 kg; Volumen 0.000909 m3
