# Demolición de cercha de madera

- Propiedad del archivo: CYPE Ingenieros S.A.
- Formato: FIEBDC-3/2016
- Programa: Generador de precios de la construcción. CYPE Ingenieros, S.A.
- Fecha: 07/11/2024
- Ámbito geográfico: Uruguay
- Divisa: UYU
- Costes indirectos: 3 %
- Gastos generales: 13 %
- Beneficio industrial: 6 %
- IVA: 21 %

## D Demoliciones

### DE Estructuras

#### DEM Madera

**DEM120** Ud Demolición de cercha de madera.
Demolición de cercha ligera de madera, de 4 m de luz entre apoyos, con medios manuales y motosierra, y carga manual sobre camión o contenedor.
Criterio de valoración económica: El precio incluye el picado de las entregas de la cercha en los muros de apoyo.
Incluye: Picado de las entregas de la cercha en los muros de apoyo. Demolición del elemento. Fragmentación de los escombros en piezas manejables. Retirada y acopio de escombros. Limpieza de los restos de obra. Carga manual de escombros sobre camión o contenedor.
Criterio de cómputo de proyecto: Número de unidades previstas, según documentación gráfica de Proyecto.
Criterio de cómputo de obra: Se medirá el número de unidades realmente demolidas según especificaciones de Proyecto.

| Código | Ud | Descripción | Rendimiento | Precio | Importe |
|---|---|---|---|---|---|
| mq09sie010 | h | Motosierra a gasolina, de 50 cm de espada y 2 kW de potencia. (maquinaria) | 0.696 | 106.05 | 73.811 |
| mo020 | h | Oficial mampostero de albañil de construcción. (mano de obra) | 0.825 | 377.17 | 311.165 |
| mo112 | h | Peón especializado de albañil de construcción. (mano de obra) | 0.825 | 256.29 | 211.439 |
| mo113 | h | Peón de albañil de construcción. (mano de obra) | 1.375 | 252.16 | 346.720 |
| % | % | Herramientas | 2 % | 943.135 | 18.863 |
|  |  | Costes directos |  |  | 961.998 |

Residuos:
- demolición: ruo170201 Madera. (componente de residuo); rendimiento 27.218 kg; Código LER 17 02 01; Masa del elemento 1 kg; Volumen 0.000909 m3
- demolición: ruo170405 Hierro y acero. (componente de residuo); rendimiento 39.9 kg; Código LER 17 04 05; Masa del elemento 1 kg; Volumen 0.000476 m3
