# Demolición de vierteaguas

- Propiedad del archivo: CYPE Ingenieros S.A.
- Formato: FIEBDC-3/2016
- Programa: Generador de precios de la construcción. CYPE Ingenieros, S.A.
- Fecha: 09/04/2024
- Ámbito geográfico: Uruguay
- Divisa: UYU
- Costes indirectos: 3 %
- Gastos generales: 13 %
- Beneficio industrial: 6 %
- IVA: 21 %

## D Demoliciones

### DH Remates

#### DHE De exteriores

**DHE100** m Demolición de vierteaguas.
Levantado de vierteaguas de piedra natural situado entre las jambas del hueco cubriendo los alféizares y picado del material adhesivo adherido a su superficie, con medios manuales y recuperación del material para su posterior reutilización, sin deteriorar los elementos constructivos contiguos, y carga manual sobre camión o contenedor.
Incluye: Levantado del elemento. Clasificación y etiquetado. Acopio de los materiales a reutilizar. Carga manual del material a reutilizar sobre camión. Retirada y acopio de los restos de obra. Limpieza de los restos de obra. Carga manual de los restos de obra sobre camión o contenedor.
Criterio de cómputo de proyecto: Longitud medida según documentación gráfica de Proyecto.
Criterio de cómputo de obra: Se medirá la longitud realmente demolida según especificaciones de Proyecto.

| Código | Ud | Descripción | Rendimiento | Precio | Importe |
|---|---|---|---|---|---|
| mq06hor010 | h | Hormigonera eléctrica con una capacidad de amasado de 160 l. (maquinaria) | 0.017 | 107.26 | 1.823 |
| mo020 | h | Oficial mampostero de albañil de construcción. (mano de obra) | 0.242 | 363.15 | 87.882 |
| mo113 | h | Peón de albañil de construcción. (mano de obra) | 0.242 | 242.79 | 58.755 |
| % | % | Herramientas | 2 % | 148.460 | 2.969 |
|  |  | Costes directos |  |  | 151.429 |

Residuos:
- demolición: ruo010413 Residuos del corte y serrado de piedra distintos de los mencionados en el código 01 04 07. (componente de residuo); rendimiento 8 kg; Código LER 01 04 13; Masa del elemento 1 kg; Volumen 0.000667 m3
- demolición: ruo170101 Hormigón (hormigones, morteros y prefabricados). (componente de residuo); rendimiento 9.515 kg; Código LER 17 01 01; Masa del elemento 1 kg; Volumen 0.000667 m3
