# Desmontaje de tanque de combustible líquido o de gas

- Propiedad del archivo: CYPE Ingenieros S.A.
- Formato: FIEBDC-3/2016
- Programa: Generador de precios de la construcción. CYPE Ingenieros, S.A.
- Fecha: 07/11/2025
- Ámbito geográfico: Uruguay
- Divisa: UYU
- Costes indirectos: 3 %
- Gastos generales: 13 %
- Beneficio industrial: 6 %
- IVA: 21 %

## D Demoliciones

### DI Instalaciones

#### DIB Bancadas y tanques

**DIB020** Ud Desmontaje de tanque de combustible líquido o de gas.
Desmontaje de tanque subterráneo, de acero, para combustible líquido o de gas, de 100000 litros de capacidad máxima, desenterrado previamente, con medios manuales y mecánicos, y carga mecánica sobre camión o contenedor.
Criterio de valoración económica: El precio incluye el desmontaje de los accesorios y de los elementos de fijación.
Incluye: Desmontaje del elemento. Retirada y acopio del material desmontado. Obturación de las conducciones conectadas al elemento. Limpieza de los restos de obra. Carga mecánica del material desmontado y restos de obra sobre camión o contenedor.
Criterio de cómputo de proyecto: Número de unidades previstas, según documentación gráfica de Proyecto.
Criterio de cómputo de obra: Se medirá el número de unidades realmente desmontadas según especificaciones de Proyecto.

| Código | Ud | Descripción | Rendimiento | Precio | Importe |
|---|---|---|---|---|---|
| mq07gte010c | h | Grúa autopropulsada de brazo telescópico con una capacidad de elevación de 30 t y 27 m de altura máxima de trabajo. (maquinaria) | 6.694 | 2368.5 | 15854.739 |
| mo011 | h | Oficial montador. (mano de obra) | 7.942 | 404.6 | 3213.333 |
| mo080 | h | Medio oficial montador. (mano de obra) | 7.942 | 273.34 | 2170.866 |
| % | % | Herramientas | 2 % | 21238.938 | 424.779 |
|  |  | Costes directos |  |  | 21663.717 |

Residuos:
- demolición: ruo170405 Hierro y acero. (componente de residuo); rendimiento 18369 kg; Código LER 17 04 05; Masa del elemento 1 kg; Volumen 0.000476 m3
- demolición: ruo170904 Residuos mezclados de construcción y demolición distintos de los especificados en los códigos 17 09 01, 17 09 02 y 17 09 03. (componente de residuo); rendimiento 2041 kg; Código LER 17 09 04; Masa del elemento 1 kg; Volumen 0.000667 m3
