# Desmontaje de central de regulación y control

- Propiedad del archivo: CYPE Ingenieros S.A.
- Formato: FIEBDC-3/2016
- Programa: Generador de precios de la construcción. CYPE Ingenieros, S.A.
- Fecha: 07/11/2024
- Ámbito geográfico: Uruguay
- Divisa: UYU
- Costes indirectos: 3 %
- Gastos generales: 13 %
- Beneficio industrial: 6 %
- IVA: 21 %

## D Demoliciones

### DI Instalaciones

#### DIC Calefacción, climatización y agua caliente sanitaria

**DIC150** Ud Desmontaje de central de regulación y control.
Desmontaje de central de regulación y control, montada superficialmente o en gabinete, con medios manuales, y carga manual sobre camión o contenedor.
Incluye: Desmontaje manual de la central de control. Retirada y acopio del material desmontado. Carga manual del material desmontado sobre camión o contenedor.
Criterio de cómputo de proyecto: Número de unidades previstas, según documentación gráfica de Proyecto.
Criterio de cómputo de obra: Se medirá el número de unidades realmente desmontadas según especificaciones de Proyecto.

| Código | Ud | Descripción | Rendimiento | Precio | Importe |
|---|---|---|---|---|---|
| mo011 | h | Oficial montador. (mano de obra) | 0.136 | 387.56 | 52.708 |
| mo080 | h | Medio oficial montador. (mano de obra) | 0.136 | 261.88 | 35.616 |
| % | % | Herramientas | 2 % | 88.324 | 1.766 |
|  |  | Costes directos |  |  | 90.090 |
