# Desmontaje de luminaria

- Propiedad del archivo: CYPE Ingenieros S.A.
- Formato: FIEBDC-3/2016
- Programa: Generador de precios de la construcción. CYPE Ingenieros, S.A.
- Fecha: 07/11/2024
- Ámbito geográfico: Uruguay
- Divisa: UYU
- Costes indirectos: 3 %
- Gastos generales: 13 %
- Beneficio industrial: 6 %
- IVA: 21 %

## D Demoliciones

### DI Instalaciones

#### DII Iluminación

**DII010** Ud Desmontaje de luminaria.
Desmontaje de luminaria exterior situada a menos de 3 m de altura, suspendida con medios manuales, sin deteriorar los elementos constructivos a los que pueda estar sujeta, y carga manual sobre camión o contenedor.
Incluye: Desmontaje del elemento. Retirada y acopio del material desmontado. Limpieza de los restos de obra. Carga manual del material desmontado y restos de obra sobre camión o contenedor.
Criterio de cómputo de proyecto: Número de unidades previstas, según documentación gráfica de Proyecto.
Criterio de cómputo de obra: Se medirá el número de unidades realmente desmontadas según especificaciones de Proyecto.

| Código | Ud | Descripción | Rendimiento | Precio | Importe |
|---|---|---|---|---|---|
| mo003 | h | Oficial electricista. (mano de obra) | 0.111 | 387.56 | 43.019 |
| mo102 | h | Medio oficial electricista. (mano de obra) | 0.111 | 261.38 | 29.013 |
| % | % | Herramientas | 2 % | 72.032 | 1.441 |
|  |  | Costes directos |  |  | 73.473 |

Residuos:
- demolición: ruo170203 Plástico. (componente de residuo); rendimiento 0.35 kg; Código LER 17 02 03; Masa del elemento 1 kg; Volumen 0.001667 m3
- demolición: ruo170407 Metales mezclados. (componente de residuo); rendimiento 1.4 kg; Código LER 17 04 07; Masa del elemento 1 kg; Volumen 0.000667 m3
