# Desmontaje de bajante de fibrocemento con amianto

- Propiedad del archivo: CYPE Ingenieros S.A.
- Formato: FIEBDC-3/2016
- Programa: Generador de precios de la construcción. CYPE Ingenieros, S.A.
- Fecha: 09/04/2024
- Ámbito geográfico: Uruguay
- Divisa: UYU
- Costes indirectos: 3 %
- Gastos generales: 13 %
- Beneficio industrial: 6 %
- IVA: 21 %

## D Demoliciones

### DI Instalaciones

#### DIS Instalaciones de desagües cloacales y pluviales

**DIS033** m Desmontaje de bajante de fibrocemento con amianto.
Desmontaje de bajante de fibrocemento con amianto, para una longitud media a desmontar de hasta 5 m, con medios y equipos adecuados, y carga mecánica sobre camión.
Criterio de valoración económica: El precio incluye el desmontaje del material de sujeción, de los accesorios y de las piezas especiales, los metrajes de amianto (ambientales y personales) y el plastificado, el etiquetado y el paletizado de los elementos en zona delimitada y protegida.
Incluye: Humectación de la bajante con una solución acuosa. Desmontaje del elemento. Plastificado, etiquetado y paletizado de los elementos en zona delimitada y protegida. Carga mecánica del material desmontado y restos de obra sobre camión.
Criterio de cómputo de proyecto: Longitud medida en proyección horizontal, según documentación gráfica de Proyecto.
Criterio de cómputo de obra: Se medirá, en proyección horizontal, la longitud realmente desmontada según especificaciones de Proyecto.

| Código | Ud | Descripción | Rendimiento | Precio | Importe |
|---|---|---|---|---|---|
| mt51ins020a | m | Desmontaje de bajante de fibrocemento con amianto y elementos de fijación, para una longitud media a desmontar de hasta 5 m, plastificado, etiquetado y paletizado de los elementos, con medios y equipos adecuados y carga mecánica del material desmontado sobre camión o contenedor. (material) | 1 | 24730.66 | 24730.660 |
| % | % | Herramientas | 2 % | 24730.660 | 494.613 |
|  |  | Costes directos |  |  | 25225.273 |

Residuos:
- demolición: ruo170605 Materiales de construcción que contienen amianto. (componente de residuo); rendimiento 10 kg; Código LER 17 06 05; Masa del elemento 1 kg; Volumen 0.004167 m3
