# Demolición de vereda de baldosas de piedra natural

- Propiedad del archivo: CYPE Ingenieros S.A.
- Formato: FIEBDC-3/2016
- Programa: Generador de precios de la construcción. CYPE Ingenieros, S.A.
- Fecha: 07/11/2025
- Ámbito geográfico: Uruguay
- Divisa: UYU
- Costes indirectos: 3 %
- Gastos generales: 13 %
- Beneficio industrial: 6 %
- IVA: 21 %

## D Demoliciones

### DM Firmes y pisos

#### DMX Veredas y pisos

**DMX070** m² Demolición de vereda de baldosas de piedra natural.
Demolición de vereda de baldosas de piedra natural, con martillo neumático, y carga mecánica sobre camión o contenedor.
Criterio de valoración económica: El precio incluye el picado del material adhesivo, pero no incluye la demolición de la base soporte.
Incluye: Demolición del elemento. Fragmentación de los escombros en piezas manejables. Retirada y acopio de escombros. Limpieza de los restos de obra. Carga mecánica de escombros sobre camión o contenedor.
Criterio de cómputo de proyecto: Superficie medida según documentación gráfica de Proyecto.
Criterio de cómputo de obra: Se medirá la superficie realmente demolida según especificaciones de Proyecto.

| Código | Ud | Descripción | Rendimiento | Precio | Importe |
|---|---|---|---|---|---|
| mq05mai030 | h | Martillo neumático. (maquinaria) | 0.243 | 144.23 | 35.048 |
| mq05pdm010a | h | Compresor portátil eléctrico 2 m³/min de caudal. (maquinaria) | 0.122 | 134.69 | 16.432 |
| mq01ret010 | h | Miniretrocargadora sobre neumáticos de 15 kW. (maquinaria) | 0.011 | 1447.61 | 15.924 |
| mo112 | h | Peón especializado de albañil de construcción. (mano de obra) | 0.142 | 267.57 | 37.995 |
| mo113 | h | Peón de albañil de construcción. (mano de obra) | 0.102 | 263.2 | 26.846 |
| % | % | Herramientas | 2 % | 132.245 | 2.645 |
|  |  | Costes directos |  |  | 134.890 |

Residuos:
- demolición: ruo010413 Residuos del corte y serrado de piedra distintos de los mencionados en el código 01 04 07. (componente de residuo); rendimiento 108 kg; Código LER 01 04 13; Masa del elemento 1 kg; Volumen 0.000667 m3
- demolición: ruo170101 Hormigón (hormigones, morteros y prefabricados). (componente de residuo); rendimiento 59.05 kg; Código LER 17 01 01; Masa del elemento 1 kg; Volumen 0.000667 m3
