# Desmontaje de farola

- Propiedad del archivo: CYPE Ingenieros S.A.
- Formato: FIEBDC-3/2016
- Programa: Generador de precios de la construcción. CYPE Ingenieros, S.A.
- Fecha: 09/04/2024
- Ámbito geográfico: Uruguay
- Divisa: UYU
- Costes indirectos: 3 %
- Gastos generales: 13 %
- Beneficio industrial: 6 %
- IVA: 21 %

## D Demoliciones

### DU Urbanización interior del lote

#### DUI Iluminación exterior

**DUI030** Ud Desmontaje de farola.
Desmontaje de farola con columna de aluminio, de entre 4 y 6 m de altura, y carga manual sobre camión o contenedor.
Criterio de valoración económica: El precio incluye el desmontaje de los accesorios y de los elementos de fijación, pero no incluye la demolición de la fundación.
Incluye: Desmontaje del elemento. Fragmentación del material desmontado en piezas manejables. Retirada y acopio del material desmontado. Limpieza de los restos de obra. Carga manual del material desmontado y restos de obra sobre camión o contenedor.
Criterio de cómputo de proyecto: Número de unidades previstas, según documentación gráfica de Proyecto.
Criterio de cómputo de obra: Se medirá el número de unidades realmente desmontadas según especificaciones de Proyecto.

| Código | Ud | Descripción | Rendimiento | Precio | Importe |
|---|---|---|---|---|---|
| mq04cag010a | h | Camión con grúa de hasta 6 t. (maquinaria) | 0.58 | 1721.88 | 998.690 |
| mo003 | h | Oficial electricista. (mano de obra) | 0.136 | 373.16 | 50.750 |
| mo102 | h | Medio oficial electricista. (mano de obra) | 0.136 | 251.66 | 34.226 |
| mo112 | h | Peón especializado de albañil de construcción. (mano de obra) | 0.577 | 246.76 | 142.381 |
| mo113 | h | Peón de albañil de construcción. (mano de obra) | 0.144 | 242.79 | 34.962 |
| % | % | Herramientas | 2 % | 1261.009 | 25.220 |
|  |  | Costes directos |  |  | 1286.229 |

Residuos:
- demolición: ruo170203 Plástico. (componente de residuo); rendimiento 0.7 kg; Código LER 17 02 03; Masa del elemento 1 kg; Volumen 0.001667 m3
- demolición: ruo170402 Aluminio. (componente de residuo); rendimiento 25.716 kg; Código LER 17 04 02; Masa del elemento 1 kg; Volumen 0.000667 m3
- demolición: ruo170407 Metales mezclados. (componente de residuo); rendimiento 2.8 kg; Código LER 17 04 07; Masa del elemento 1 kg; Volumen 0.000667 m3
