# Demolición de muro de mampostería en vallado de lote

- Propiedad del archivo: CYPE Ingenieros S.A.
- Formato: FIEBDC-3/2016
- Programa: Generador de precios de la construcción. CYPE Ingenieros, S.A.
- Fecha: 09/04/2024
- Ámbito geográfico: Uruguay
- Divisa: UYU
- Costes indirectos: 3 %
- Gastos generales: 13 %
- Beneficio industrial: 6 %
- IVA: 21 %

## D Demoliciones

### DU Urbanización interior del lote

#### DUV Cerramientos exteriores

**DUV020** m³ Demolición de muro de mampostería en vallado de lote.
Demolición de muro de mampostería de ladrillo cerámico hueco, en vallado de lote, con martillo neumático, y carga manual de escombros sobre camión o contenedor.
Criterio de valoración económica: El precio no incluye la demolición de la fundación.
Incluye: Demolición del elemento. Fragmentación de los escombros en piezas manejables. Retirada y acopio de escombros. Limpieza de los restos de obra. Carga manual de escombros sobre camión o contenedor.
Criterio de cómputo de proyecto: Volumen medido según documentación gráfica de Proyecto.
Criterio de cómputo de obra: Se medirá el volumen realmente demolido según especificaciones de Proyecto.

| Código | Ud | Descripción | Rendimiento | Precio | Importe |
|---|---|---|---|---|---|
| mq05mai030 | h | Martillo neumático. (maquinaria) | 0.696 | 142.07 | 98.881 |
| mq05pdm110 | h | Compresor portátil diesel media presión 10 m³/min. (maquinaria) | 0.348 | 240.96 | 83.854 |
| mo112 | h | Peón especializado de albañil de construcción. (mano de obra) | 0.826 | 246.76 | 203.824 |
| mo113 | h | Peón de albañil de construcción. (mano de obra) | 0.826 | 242.79 | 200.545 |
| % | % | Herramientas | 2 % | 587.104 | 11.742 |
|  |  | Costes directos |  |  | 598.846 |

Residuos:
- demolición: ruo170101 Hormigón (hormigones, morteros y prefabricados). (componente de residuo); rendimiento 149.286 kg; Código LER 17 01 01; Masa del elemento 1 kg; Volumen 0.000667 m3
- demolición: ruo170102 Ladrillos. (componente de residuo); rendimiento 768.398 kg; Código LER 17 01 02; Masa del elemento 1 kg; Volumen 0.0008 m3
