# Desmontaje de malla metálica en vallado de lote

- Propiedad del archivo: CYPE Ingenieros S.A.
- Formato: FIEBDC-3/2016
- Programa: Generador de precios de la construcción. CYPE Ingenieros, S.A.
- Fecha: 09/04/2024
- Ámbito geográfico: Uruguay
- Divisa: UYU
- Costes indirectos: 3 %
- Gastos generales: 13 %
- Beneficio industrial: 6 %
- IVA: 21 %

## D Demoliciones

### DU Urbanización interior del lote

#### DUV Cerramientos exteriores

**DUV040** m Desmontaje de malla metálica en vallado de lote.
Desmontaje de malla metálica en vallado de lote, con una altura mayor o igual a 2 m, con medios manuales, recuperación del material para su posterior ubicación en otro emplazamiento, y carga manual sobre camión o contenedor.
Criterio de valoración económica: El precio incluye el desmontaje de los accesorios y de los elementos de fijación, pero no incluye la demolición de los postes.
Incluye: Desmontaje del elemento. Clasificación y etiquetado. Acopio de los materiales a reutilizar. Carga manual del material a reutilizar sobre camión. Retirada y acopio de los restos de obra. Limpieza de los restos de obra. Carga manual de los restos de obra sobre camión o contenedor.
Criterio de cómputo de proyecto: Longitud medida según documentación gráfica de Proyecto.
Criterio de cómputo de obra: Se medirá la longitud realmente desmontada según especificaciones de Proyecto.

| Código | Ud | Descripción | Rendimiento | Precio | Importe |
|---|---|---|---|---|---|
| mo112 | h | Peón especializado de albañil de construcción. (mano de obra) | 0.258 | 246.76 | 63.664 |
| mo113 | h | Peón de albañil de construcción. (mano de obra) | 0.516 | 242.79 | 125.280 |
| % | % | Herramientas | 2 % | 188.944 | 3.779 |
|  |  | Costes directos |  |  | 192.723 |
