# Desmontaje de tela metálica en vallado de lote

- Propiedad del archivo: CYPE Ingenieros S.A.
- Formato: FIEBDC-3/2016
- Programa: Generador de precios de la construcción. CYPE Ingenieros, S.A.
- Fecha: 09/04/2024
- Ámbito geográfico: Uruguay
- Divisa: UYU
- Costes indirectos: 3 %
- Gastos generales: 13 %
- Beneficio industrial: 6 %
- IVA: 21 %

## D Demoliciones

### DU Urbanización interior del lote

#### DUV Cerramientos exteriores

**DUV050** m Desmontaje de tela metálica en vallado de lote.
Desmontaje de tela metálica en vallado de lote, con una altura menor de 1,5 m, con medios manuales, y carga manual sobre camión o contenedor.
Criterio de valoración económica: El precio incluye el desmontaje de los accesorios y de los elementos de fijación, pero no incluye la demolición de los postes.
Incluye: Desmontaje del elemento. Retirada y acopio del material desmontado. Limpieza de los restos de obra. Carga manual del material desmontado y restos de obra sobre camión o contenedor.
Criterio de cómputo de proyecto: Longitud medida según documentación gráfica de Proyecto.
Criterio de cómputo de obra: Se medirá la longitud realmente desmontada según especificaciones de Proyecto.

| Código | Ud | Descripción | Rendimiento | Precio | Importe |
|---|---|---|---|---|---|
| mo112 | h | Peón especializado de albañil de construcción. (mano de obra) | 0.103 | 246.76 | 25.416 |
| mo113 | h | Peón de albañil de construcción. (mano de obra) | 0.241 | 242.79 | 58.512 |
| % | % | Herramientas | 2 % | 83.928 | 1.679 |
|  |  | Costes directos |  |  | 85.607 |

Residuos:
- demolición: ruo170405 Hierro y acero. (componente de residuo); rendimiento 4.04 kg; Código LER 17 04 05; Masa del elemento 1 kg; Volumen 0.000476 m3
