# Piso de rejilla electrosoldada

- Propiedad del archivo: CYPE Ingenieros S.A.
- Formato: FIEBDC-3/2016
- Programa: Generador de precios de la construcción. CYPE Ingenieros, S.A.
- Fecha: 07/11/2024
- Ámbito geográfico: Uruguay
- Divisa: UYU
- Costes indirectos: 3 %
- Gastos generales: 13 %
- Beneficio industrial: 6 %
- IVA: 21 %

## E Estructuras

### EA Acero

#### EAE Escaleras, pasarelas y plataformas de trabajo

**EAE100** m² Piso de rejilla electrosoldada.
Piso de rejilla electrosoldada antideslizante, de 34x38 mm de paso de malla, acabado galvanizado en caliente, realizada con pletinas portantes de acero laminado S235JR, en perfil plano laminado en caliente, de 20x2 mm, separadas 34 mm entre sí, separadores de varilla cuadrada retorcida, de acero con bajo contenido en carbono ISO 16120-2 C4D, de 4 mm de lado, separados 38 mm entre sí y marco de acero laminado S235JR, en perfil omega laminado en caliente, de 20x2 mm, fijado con piezas de sujeción, para descanso de escalera.
Criterio de valoración económica: El precio incluye los cortes, las piezas especiales y las piezas de sujeción.
Incluye: Replanteo. Preparación de la superficie de apoyo. Colocación y fijación provisional de la rejilla electrosoldada. Aplomado y nivelación. Ejecución de las uniones. Limpieza final.
Criterio de cómputo de proyecto: Superficie medida según documentación gráfica de Proyecto.
Criterio de cómputo de obra: Se medirá la superficie realmente ejecutada según especificaciones de Proyecto.

| Código | Ud | Descripción | Rendimiento | Precio | Importe |
|---|---|---|---|---|---|
| mt07rel010aa | m² | Rejilla electrosoldada antideslizante, de 34x38 mm de paso de malla, acabado galvanizado en caliente, realizada con pletinas portantes de acero laminado S235JR, en perfil plano laminado en caliente, de 20x2 mm, separadas 34 mm entre sí, separadores de varilla cuadrada retorcida, de acero con bajo contenido en carbono ISO 16120-2 C4D, de 4 mm de lado, separados 38 mm entre sí y marco de acero laminado S235JR, en perfil omega laminado en caliente, de 20x2 mm, incluso piezas de sujeción. (material) | 1 | 1485.49 | 1485.490 |
| mo047 | h | Oficial montador de estructura metálica. (mano de obra) | 0.396 | 392.5 | 155.430 |
| mo094 | h | Medio oficial montador de estructura metálica. (mano de obra) | 0.396 | 272.35 | 107.851 |
| % | % | Herramientas | 2 % | 1748.771 | 34.975 |
|  |  | Costes directos |  |  | 1783.746 |

Residuos:
- colocación: mt07rel010aa; factor de residuo 0.0053

## Recursos

**mt07rel010aa** m² Rejilla electrosoldada antideslizante
Datos técnicos: Coste energético 367.050 MJ; Emisión de CO2 37.274 kg; Código LER 17 04 05; Masa del elemento 14.5 kg; Volumen 0.006905 m3
Residuos:
- embalaje: re170203 Plástico. (componente de residuo); rendimiento 0.032 kg; Código LER 17 02 03; Masa del elemento 1 kg; Volumen 0.001667 m3
