# Peldaño de chapa estampada

- Propiedad del archivo: CYPE Ingenieros S.A.
- Formato: FIEBDC-3/2016
- Programa: Generador de precios de la construcción. CYPE Ingenieros, S.A.
- Fecha: 09/04/2024
- Ámbito geográfico: Uruguay
- Divisa: UYU
- Costes indirectos: 3 %
- Gastos generales: 13 %
- Beneficio industrial: 6 %
- IVA: 21 %

## E Estructuras

### EA Acero

#### EAE Escaleras, pasarelas y plataformas de trabajo

**EAE120** m Peldaño de chapa estampada.
Peldaño de chapa lagrimada, de acero galvanizado S235JR, de 3 mm de espesor nominal y de 5 mm de espesor total, masa nominal 26 kg/m², desarrollo 370 mm y 2 pliegues, con uniones soldadas en obra.
Criterio de valoración económica: El precio incluye las soldaduras.
Incluye: Replanteo. Colocación y fijación de los peldaños. Limpieza final.
Criterio de cómputo de proyecto: Longitud medida según documentación gráfica de Proyecto.
Criterio de cómputo de obra: Se medirá la longitud realmente ejecutada según especificaciones de Proyecto.

| Código | Ud | Descripción | Rendimiento | Precio | Importe |
|---|---|---|---|---|---|
| mt07res010aap | m | Peldaño de chapa lagrimada, de acero galvanizado S235JR, de 3 mm de espesor nominal y de 5 mm de espesor total, masa nominal 26 kg/m², desarrollo 370 mm y 2 pliegues. (material) | 1 | 1027.05 | 1027.050 |
| mq08sol020 | h | Equipo y elementos auxiliares para soldadura eléctrica. (maquinaria) | 0.174 | 106.45 | 18.522 |
| mo047 | h | Oficial montador de estructura metálica. (mano de obra) | 0.205 | 377.91 | 77.472 |
| mo094 | h | Medio oficial montador de estructura metálica. (mano de obra) | 0.205 | 262.22 | 53.755 |
| % | % | Herramientas | 2 % | 1176.799 | 23.536 |
|  |  | Costes directos |  |  | 1200.335 |

Residuos:
- colocación: mt07res010aap; factor de residuo 0.0053

## Recursos

**mt07res010aap** m Peldaño de chapa lagrimada
Datos técnicos: Coste energético 251.524 MJ; Emisión de CO2 25.613 kg; Código LER 17 04 05; Masa del elemento 9.99 kg; Volumen 0.004757 m3
Residuos:
- embalaje: re170203 Plástico. (componente de residuo); rendimiento 0.008 kg; Código LER 17 02 03; Masa del elemento 1 kg; Volumen 0.001667 m3
