# Preparación de superficie de hormigón estructural, con medios mecánicos

- Propiedad del archivo: CYPE Ingenieros S.A.
- Formato: FIEBDC-3/2016
- Programa: Generador de precios de la construcción. CYPE Ingenieros, S.A.
- Fecha: 09/04/2024
- Ámbito geográfico: Uruguay
- Divisa: UYU
- Costes indirectos: 3 %
- Gastos generales: 13 %
- Beneficio industrial: 6 %
- IVA: 21 %

## E Estructuras

### EH Hormigón armado

#### EHK Preparación de la superficie

**EHK020** m² Preparación de superficie de hormigón estructural, con medios mecánicos.
Preparación de superficie de hormigón estructural, para la posterior aplicación de productos reparadores y protectores, eliminando capas antiguas, lechadas superficiales, pinturas o cualquier otro tipo de grasa o suciedad del soporte, mediante fresado mecánico, obteniendo una rugosidad de aproximadamente 5 mm, y carga manual de los restos generados sobre camión o contenedor.
Incluye: Fresado mecánico del hormigón. Limpieza de la superficie soporte. Retirada y acopio de los restos generados. Carga de los restos generados sobre camión o contenedor.
Criterio de cómputo de proyecto: Superficie medida según documentación gráfica de Proyecto.
Criterio de cómputo de obra: Se medirá la superficie realmente ejecutada según especificaciones de Proyecto.

| Código | Ud | Descripción | Rendimiento | Precio | Importe |
|---|---|---|---|---|---|
| mq06fre010 | h | Equipo de fresado manual para piso de hormigón, con sistema de aspiración. (maquinaria) | 0.2 | 196.74 | 39.348 |
| mq08gel010k | h | Grupo electrógeno insonorizado, trifásico, de 45 kVA de potencia. (maquinaria) | 0.2 | 167.35 | 33.470 |
| mo112 | h | Peón especializado de albañil de construcción. (mano de obra) | 0.236 | 246.76 | 58.235 |
| mo113 | h | Peón de albañil de construcción. (mano de obra) | 0.236 | 242.79 | 57.298 |
| % | % | Herramientas | 2 % | 188.351 | 3.767 |
|  |  | Costes directos |  |  | 192.118 |
