# Anclaje mecánico de expansión, hembra, sobre elemento de hormigón

- Propiedad del archivo: CYPE Ingenieros S.A.
- Formato: FIEBDC-3/2016
- Programa: Generador de precios de la construcción. CYPE Ingenieros, S.A.
- Fecha: 09/04/2024
- Ámbito geográfico: Uruguay
- Divisa: UYU
- Costes indirectos: 3 %
- Gastos generales: 13 %
- Beneficio industrial: 6 %
- IVA: 21 %

## E Estructuras

### EH Hormigón armado

#### EHW Anclajes estructurales

**EHW021** Ud Anclaje mecánico de expansión, hembra, sobre elemento de hormigón.
Anclaje mecánico de expansión, hembra, de acero inoxidable A4, M10x40, insertado en perforación de 12 mm de diámetro y 40 mm de profundidad, realizada mediante taladro con martillo percutor y broca, sobre elemento no fisurado, de hormigón de 20 N/mm² de resistencia característica mínima y 50 N/mm² de resistencia característica máxima.
Criterio de valoración económica: El precio no incluye el elemento de fijación.
Incluye: Replanteo de la posición del anclaje. Ejecución de la perforación. Limpieza del polvo resultante. Introducción del anclaje. Golpeo en la base del cono interior con el útil de colocación. Limpieza de los restos sobrantes.
Criterio de cómputo de proyecto: Número de unidades previstas, según documentación gráfica de Proyecto.
Criterio de cómputo de obra: Se medirá el número de unidades realmente ejecutadas según especificaciones de Proyecto.

| Código | Ud | Descripción | Rendimiento | Precio | Importe |
|---|---|---|---|---|---|
| mt26wur275j | Ud | Anclaje mecánico de expansión, hembra, de acero inoxidable A4, M10x40, de 12 mm de diámetro y 40 mm de longitud, compuesto por casquillo de expansión con cono interior, para fijación sobre elementos de hormigón, no fisurados. (material) | 1 | 255.04 | 255.040 |
| mo020 | h | Oficial mampostero de albañil de construcción. (mano de obra) | 0.08 | 363.15 | 29.052 |
| mo112 | h | Peón especializado de albañil de construcción. (mano de obra) | 0.08 | 246.76 | 19.741 |
| % | % | Herramientas | 2 % | 303.833 | 6.077 |
|  |  | Costes directos |  |  | 309.910 |

Residuos:
- colocación: mt26wur275j; factor de residuo 0.0175111

## Recursos

**mt26wur275j** Ud Anclaje mecánico de expansión
Datos técnicos: Coste energético 4.565 MJ; Emisión de CO2 0.435 kg; Código LER 17 04 05; Masa del elemento 0.045 kg; Volumen 0.000021 m3
Residuos:
- embalaje: re170203 Plástico. (componente de residuo); rendimiento 0.025 kg; Código LER 17 02 03; Masa del elemento 1 kg; Volumen 0.001667 m3
