# Reparación estructural de hormigón, con mortero a base de cemento, modificado con polímeros

- Propiedad del archivo: CYPE Ingenieros S.A.
- Formato: FIEBDC-3/2016
- Programa: Generador de precios de la construcción. CYPE Ingenieros, S.A.
- Fecha: 07/11/2024
- Ámbito geográfico: Uruguay
- Divisa: UYU
- Costes indirectos: 3 %
- Gastos generales: 13 %
- Beneficio industrial: 6 %
- IVA: 21 %

## E Estructuras

### EH Hormigón armado

#### EHY Reparaciones

**EHY010** m² Reparación estructural de hormigón, con mortero a base de cemento, modificado con polímeros.
Aplicación manual de mortero tixotrópico, reforzado con fibras, de retracción compensada, con una resistencia a compresión a 28 días mayor o igual a 40 N/mm² y un módulo de elasticidad mayor o igual a 25000 N/mm², Euroclase A1 de reacción al fuego, en capa de 15 mm de espesor medio, con acabado superficial fratasado con esponja o fratás, para reparación y refuerzo estructural de elemento de hormigón.
Incluye: Humectación de la superficie soporte. Preparación de la mezcla. Aplicación del producto. Perfilado de aristas. Curado.
Criterio de cómputo de proyecto: Superficie medida según documentación gráfica de Proyecto.
Criterio de cómputo de obra: Se medirá la superficie realmente ejecutada según especificaciones de Proyecto.

| Código | Ud | Descripción | Rendimiento | Precio | Importe |
|---|---|---|---|---|---|
| mt09rem110b | kg | Mortero tixotrópico, reforzado con fibras, de retracción compensada, con una resistencia a compresión a 28 días mayor o igual a 40 N/mm² y un módulo de elasticidad mayor o igual a 25000 N/mm², Euroclase A1 de reacción al fuego, para reparación estructural del hormigón. (material) | 27.75 | 20.82 | 577.755 |
| mt08aaa010a | m³ | Agua. (material) | 0.004 | 46.22 | 0.185 |
| mo020 | h | Oficial mampostero de albañil de construcción. (mano de obra) | 0.478 | 377.17 | 180.287 |
| mo113 | h | Peón de albañil de construcción. (mano de obra) | 0.478 | 252.16 | 120.532 |
| % | % | Herramientas | 2 % | 878.759 | 17.575 |
|  |  | Costes directos |  |  | 896.334 |

Residuos:
- colocación: mt09rem110b; factor de residuo 0.0063

## Recursos

**mt09rem110b** kg Mortero tixotrópico
Datos técnicos: Coste energético 8.384 MJ; Emisión de CO2 0.544 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08aaa010a** m³ Agua
Datos técnicos: Coste energético 60.000 MJ; Emisión de CO2 30.000 kg
