# Retirada del material de sellado en junta de dilatación y limpieza posterior

- Propiedad del archivo: CYPE Ingenieros S.A.
- Formato: FIEBDC-3/2016
- Programa: Generador de precios de la construcción. CYPE Ingenieros, S.A.
- Fecha: 07/11/2024
- Ámbito geográfico: Uruguay
- Divisa: UYU
- Costes indirectos: 3 %
- Gastos generales: 13 %
- Beneficio industrial: 6 %
- IVA: 21 %

## E Estructuras

### EH Hormigón armado

#### EHY Reparaciones

**EHY038** m Retirada del material de sellado en junta de dilatación y limpieza posterior.
Retirada del material de sellado existente en junta de dilatación de estructura, con amoladora equipada con disco de corte de diamante, y limpieza posterior.
Incluye: Retirada del material de sellado. Limpieza mediante aspirado de los restos. Retirada y acopio de los restos generados. Carga manual de los restos generados sobre camión o contenedor.
Criterio de cómputo de proyecto: Longitud medida según documentación gráfica de Proyecto.
Criterio de cómputo de obra: Se medirá la longitud realmente ejecutada según especificaciones de Proyecto.

| Código | Ud | Descripción | Rendimiento | Precio | Importe |
|---|---|---|---|---|---|
| mo020 | h | Oficial mampostero de albañil de construcción. (mano de obra) | 0.478 | 377.17 | 180.287 |
| mo113 | h | Peón de albañil de construcción. (mano de obra) | 0.478 | 252.16 | 120.532 |
| % | % | Herramientas | 2 % | 300.819 | 6.016 |
|  |  | Costes directos |  |  | 306.835 |
