# Cercha de gran escuadría, de madera aserrada

- Propiedad del archivo: CYPE Ingenieros S.A.
- Formato: FIEBDC-3/2016
- Programa: Generador de precios de la construcción. CYPE Ingenieros, S.A.
- Fecha: 07/11/2024
- Ámbito geográfico: Uruguay
- Divisa: UYU
- Costes indirectos: 3 %
- Gastos generales: 13 %
- Beneficio industrial: 6 %
- IVA: 21 %

## E Estructuras

### EM Madera

#### EMC Cerchas para techos

**EMC020** Ud Cercha de gran escuadría, de madera aserrada.
Cercha de gran escuadría de 8 m de luz, pendiente 30%, montada en obra con tirante, pendolón, montantes, pares y jabalcones de madera aserrada de pino, de 75x230 mm de sección, con acabado cepillado; conexiones con herrajes de acero galvanizado tipo DX51D+Z275N y tornillos rosca-chapa de acero cincado, para ensamble de estructuras de madera; separación entre cerchas hasta 5 m.
Incluye: Replanteo y marcado de ejes de apoyo en cabeza de muro o columna. Preparación de la superficie de apoyo. Replanteo y corte de tablones. Montaje de la cercha. Colocación y fijación provisional de la cercha. Aplomado y nivelación. Conexión de la cercha y su base de apoyo.
Criterio de cómputo de proyecto: Número de unidades previstas, incluyendo en su conjunto todos los elementos que las forman, según documentación gráfica de Proyecto.
Criterio de cómputo de obra: Se medirá el número de unidades realmente ejecutadas según especificaciones de Proyecto. Se consideran incluidos todos los elementos integrantes de la estructura señalados en los planos y detalles del Proyecto.

| Código | Ud | Descripción | Rendimiento | Precio | Importe |
|---|---|---|---|---|---|
| mt07mee101bi | m³ | Madera aserrada de pino para cerchas de gran escuadría, de hasta 5 m de longitud, de 75x230 mm de sección, con acabado cepillado. (material) | 0.396 | 17042.84 | 6748.965 |
| mt07emr511a | kg | Herrajes de acero galvanizado tipo DX51D+Z275N y tornillos rosca-chapa de acero cincado, para ensamble de estructuras de madera, para clases de servicio 1 y 2. (material) | 3.6 | 355.28 | 1279.008 |
| mq07gte010b | h | Grúa autopropulsada de brazo telescópico con una capacidad de elevación de 20 t y 20 m de altura máxima de trabajo. (maquinaria) | 2.155 | 2014.99 | 4342.303 |
| mo048 | h | Oficial montador de estructura de madera. (mano de obra) | 10.856 | 392.5 | 4260.980 |
| mo095 | h | Medio oficial montador de estructura de madera. (mano de obra) | 3.832 | 272.35 | 1043.645 |
| % | % | Herramientas | 2 % | 17674.901 | 353.498 |
|  |  | Costes directos |  |  | 18028.399 |

Residuos:
- colocación: mt07mee101bi; factor de residuo 0.0015
- colocación: mt07emr511a; factor de residuo 0.0045

## Recursos

**mt07mee101bi** m³ Madera aserrada de pino para cerchas de gran escuadría
Datos técnicos: Coste energético 17005.075 MJ; Emisión de CO2 -501.408 kg; Código LER 17 02 01; Masa del elemento 380 kg; Volumen 0.345455 m3
Residuos:
- embalaje: re170203 Plástico. (componente de residuo); rendimiento 0.04 kg; Código LER 17 02 03; Masa del elemento 1 kg; Volumen 0.001667 m3

**mt07emr511a** kg Herrajes de acero galvanizado tipo DX51D+Z275N y tornillos rosca-chapa de acero cincado
Datos técnicos: Coste energético 25.100 MJ; Emisión de CO2 2.560 kg; Código LER 17 04 05; Masa del elemento 1 kg; Volumen 0.000476 m3
