# Pie de columna con apoyo articulado

- Propiedad del archivo: CYPE Ingenieros S.A.
- Formato: FIEBDC-3/2016
- Programa: Generador de precios de la construcción. CYPE Ingenieros, S.A.
- Fecha: 07/11/2024
- Ámbito geográfico: Uruguay
- Divisa: UYU
- Costes indirectos: 3 %
- Gastos generales: 13 %
- Beneficio industrial: 6 %
- IVA: 21 %

## E Estructuras

### EM Madera

#### EMM Elementos auxiliares para estructuras de madera

**EMM030** Ud Pie de columna con apoyo articulado.
Pie de columna inclinable, de acero S235JR, con protección Z275 frente a la corrosión, de 71x60 mm en la zona a conectar con la columna, 100x100 mm en la conexión inferior y 5 mm de espesor, formando un apoyo articulado de 100 mm de altura para columna de madera; fijado a la estructura portante de hormigón con 60 anclajes químicos estructurales mediante perforaciones, relleno de los orificios con inyección de resina de viniléster, libre de estireno, de dos componentes, y posterior inserción de varillas roscadas con tuercas y arandelas, de acero galvanizado calidad 5.8, según ISO 898-1, de 8 mm de diámetro y 110 mm de longitud; y fijado a la columna con 60 tornillos autoperforantes para madera, de 3,5 mm de diámetro y 40 mm de longitud, de acero galvanizado con revestimiento de cromo.
Incluye: Colocación y fijación provisional de los elementos de unión. Aplomado y nivelación. Reglajes de las piezas y ajuste definitivo de las uniones entre los diferentes componentes de la estructura.
Criterio de cómputo de proyecto: Número de unidades previstas, según documentación gráfica de Proyecto.
Criterio de cómputo de obra: Se medirá el número de unidades realmente ejecutadas según especificaciones de Proyecto.

| Código | Ud | Descripción | Rendimiento | Precio | Importe |
|---|---|---|---|---|---|
| mt07emr010a | Ud | Pie de columna inclinable, de acero S235JR, con protección Z275 frente a la corrosión, de 71x60 mm en la zona a conectar con la columna, 100x100 mm en la conexión inferior y 5 mm de espesor, para formación de apoyo articulado en columna de madera, de 100 mm de altura. (material) | 1 | 1293.53 | 1293.530 |
| mt07emr113ac | Ud | Tornillo autoperforante para madera, de 3,5 mm de diámetro y 40 mm de longitud, de acero galvanizado con revestimiento de cromo. (material) | 60 | 1.51 | 90.600 |
| mt26aqr020aa | Ud | Anclaje compuesto por varilla roscada de acero galvanizado calidad 5.8, según ISO 898-1, de 8 mm de diámetro, y 110 mm de longitud, tuerca y arandela, para fijaciones sobre estructuras de hormigón. (material) | 60 | 5.35 | 321.000 |
| mt26pmr010a | Ud | Cartucho de resina de viniléster, libre de estireno, de dos componentes, de 300 ml, para aplicaciones estructurales. (material) | 1.307 | 832 | 1087.424 |
| mo048 | h | Oficial montador de estructura de madera. (mano de obra) | 0.376 | 392.5 | 147.580 |
| mo095 | h | Medio oficial montador de estructura de madera. (mano de obra) | 0.376 | 272.35 | 102.404 |
| % | % | Herramientas | 2 % | 3042.538 | 60.851 |
|  |  | Costes directos |  |  | 3103.389 |

Residuos:
- colocación: mt07emr113ac; factor de residuo 0.00505263

## Recursos

**mt07emr113ac** Ud Tornillo autoperforante para madera
Datos técnicos: Coste energético 0.239 MJ; Emisión de CO2 0.025 kg; Código LER 17 04 05; Masa del elemento 0.0095 kg; Volumen 0.000005 m3
Residuos:
- embalaje: re150101 Envases de papel y cartón. (componente de residuo); rendimiento 0.001 kg; Código LER 15 01 01; Masa del elemento 1 kg; Volumen 0.001333 m3
