# Columna de madera aserrada

- Propiedad del archivo: CYPE Ingenieros S.A.
- Formato: FIEBDC-3/2016
- Programa: Generador de precios de la construcción. CYPE Ingenieros, S.A.
- Fecha: 09/04/2024
- Ámbito geográfico: Uruguay
- Divisa: UYU
- Costes indirectos: 3 %
- Gastos generales: 13 %
- Beneficio industrial: 6 %
- IVA: 21 %

## E Estructuras

### EM Madera

#### EMS Columnas

**EMS020** m Columna de madera aserrada.
Columna de madera aserrada de pino, de 180x180 mm de sección, con acabado cepillado.
Incluye: Replanteo y marcado de ejes, en los puntos de apoyo de las columnas. Colocación y fijación provisional de la columna. Aplomado y nivelación. Ejecución de las uniones. Comprobación final del aplomado y de los niveles.
Criterio de cómputo de proyecto: Longitud medida según documentación gráfica de Proyecto, incluyendo las entregas.
Criterio de cómputo de obra: Se medirá la longitud realmente ejecutada según especificaciones de Proyecto, incluyendo las entregas. Se consideran incluidos todos los elementos integrantes de la estructura señalados en los planos y detalles del Proyecto.

| Código | Ud | Descripción | Rendimiento | Precio | Importe |
|---|---|---|---|---|---|
| mt07mee101iF | m³ | Madera aserrada de pino para columnas, de hasta 5 m de longitud, de 180x180 mm de sección, con acabado cepillado. (material) | 0.032 | 16978.8 | 543.322 |
| mo048 | h | Oficial montador de estructura de madera. (mano de obra) | 0.443 | 377.91 | 167.414 |
| mo095 | h | Medio oficial montador de estructura de madera. (mano de obra) | 0.221 | 262.22 | 57.951 |
| % | % | Herramientas | 2 % | 768.687 | 15.374 |
|  |  | Costes directos |  |  | 784.061 |

Residuos:
- colocación: mt07mee101iF Madera aserrada de pino para columnas, de hasta 5 m de longitud, de 180x180 mm de sección, con acabado cepillado; factor de residuo 0.0015

## Recursos

**mt07mee101iF** m³ Madera aserrada de pino para columnas, de hasta 5 m de longitud, de 180x180 mm de sección, con acabado cepillado
Datos técnicos: Coste energético 17005.075 MJ; Emisión de CO2 -501.408 kg; Código LER 17 02 01; Masa del elemento 380 kg; Volumen 0.345455 m3
Residuos:
- embalaje: re170203 Plástico. (componente de residuo); rendimiento 0.04 kg; Código LER 17 02 03; Masa del elemento 1 kg; Volumen 0.001667 m3
