# Columna prefabricada de hormigón armado

- Propiedad del archivo: CYPE Ingenieros S.A.
- Formato: FIEBDC-3/2016
- Programa: Generador de precios de la construcción. CYPE Ingenieros, S.A.
- Fecha: 09/04/2024
- Ámbito geográfico: Uruguay
- Divisa: UYU
- Costes indirectos: 3 %
- Gastos generales: 13 %
- Beneficio industrial: 6 %
- IVA: 21 %

## E Estructuras

### EP Hormigón prefabricado

#### EPS Columnas

**EPS010** Ud Columna prefabricada de hormigón armado.
Columna prefabricada de hormigón armado de sección 35x35 cm, de 3 m de altura libre máxima, para acabado visto del hormigón, con armadura de 650 a 900 kN/m de capacidad mecánica, sin ménsulas, para empotrar en la base.
Criterio de valoración económica: El precio no incluye el mortero de relleno.
Incluye: Replanteo de las columnas. Izado y presentación de las columnas mediante grúa. Ajuste a su posición correcta y nivelación. Montaje y desmontaje de apeos complementarios.
Criterio de cómputo de proyecto: Número de unidades previstas, según documentación gráfica de Proyecto.
Criterio de cómputo de obra: Se medirá el número de unidades realmente ejecutadas según especificaciones de Proyecto.

| Código | Ud | Descripción | Rendimiento | Precio | Importe |
|---|---|---|---|---|---|
| mt07pha010aaab | Ud | Columna prefabricada de hormigón armado de sección 35x35 cm, de 3 m de altura libre máxima, para acabado visto del hormigón, con armadura de 650 a 900 kN/m de capacidad mecánica, sin ménsulas, para empotrar en la base. (material) | 1 | 4700.61 | 4700.610 |
| mq07gte010c | h | Grúa autopropulsada de brazo telescópico con una capacidad de elevación de 30 t y 27 m de altura máxima de trabajo. (maquinaria) | 0.29 | 2332.98 | 676.564 |
| mo046 | h | Oficial montador de estructura prefabricada de hormigón. (mano de obra) | 0.342 | 377.91 | 129.245 |
| mo093 | h | Medio oficial montador de estructura prefabricada de hormigón. (mano de obra) | 0.683 | 262.22 | 179.096 |
| % | % | Herramientas | 2 % | 5685.515 | 113.710 |
|  |  | Costes directos |  |  | 5799.225 |

Residuos:
- colocación: mt07pha010aaab; factor de residuo 0.0249508

## Recursos

**mt07pha010aaab** Ud Columna prefabricada de hormigón armado de sección 35x35 cm
Datos técnicos: Coste energético 1468.802 MJ; Emisión de CO2 156.262 kg; Código LER 17 01 01; Masa del elemento 918.75 kg; Volumen 0.6125 m3
Residuos:
- embalaje: re170201 Madera. (componente de residuo); rendimiento 0.462 kg; Código LER 17 02 01; Masa del elemento 1 kg; Volumen 0.000909 m3
- embalaje: re170203 Plástico. (componente de residuo); rendimiento 0.194 kg; Código LER 17 02 03; Masa del elemento 1 kg; Volumen 0.001667 m3
