# Manguito para empalme mecánico de barras nervuradas de acero

- Propiedad del archivo: CYPE Ingenieros S.A.
- Formato: FIEBDC-3/2016
- Programa: Generador de precios de la construcción. CYPE Ingenieros, S.A.
- Fecha: 09/04/2024
- Ámbito geográfico: Uruguay
- Divisa: UYU
- Costes indirectos: 3 %
- Gastos generales: 13 %
- Beneficio industrial: 6 %
- IVA: 21 %

## E Estructuras

### EW Elementos especiales

#### EWE Dispositivos de anclaje y empalme de armaduras

**EWE020** Ud Manguito para empalme mecánico de barras nervuradas de acero.
Manguito de acero bajo en carbono, para empalme mecánico de barras de acero nervurado de 20 mm de diámetro, que permite la transmisión de esfuerzos de tracción y de compresión, mediante el roscado de dos piezas macho y hembra, unidas a las barras en taller mediante aplicación de presión en frío con prensa hidráulica BP 2600.
Incluye: Replanteo y colocación de las armaduras de espera, con pieza hembra roscada. Conexión de las barras mediante el roscado de la armadura de empalme, provista de manguito roscado macho.
Criterio de cómputo de proyecto: Número de unidades previstas, según documentación gráfica de Proyecto.
Criterio de cómputo de obra: Se medirá el número de unidades realmente ejecutadas según especificaciones de Proyecto.

| Código | Ud | Descripción | Rendimiento | Precio | Importe |
|---|---|---|---|---|---|
| mt07eed010r | Ud | Manguito de acero bajo en carbono, para empalme mecánico de barras de acero nervurado de 20 mm de diámetro, que permite la transmisión de esfuerzos de tracción y de compresión, mediante el roscado de dos piezas macho y hembra, unidas a las barras en taller mediante aplicación de presión en frío con prensa hidráulica BP 2600. (material) | 1 | 482.56 | 482.560 |
| mo042 | h | Oficial en hormigón. (mano de obra) | 0.034 | 377.91 | 12.849 |
| mo089 | h | Medio oficial en hormigón. (mano de obra) | 0.034 | 262.22 | 8.915 |
| % | % | Herramientas | 2 % | 504.324 | 10.086 |
|  |  | Costes directos |  |  | 514.410 |

Residuos:
- colocación: mt07eed010r; factor de residuo 0.006

## Recursos

**mt07eed010r** Ud Manguito de acero bajo en carbono
Datos técnicos: Coste energético 4.367 MJ; Emisión de CO2 0.218 kg; Código LER 17 04 05; Masa del elemento 0.05 kg; Volumen 0.000024 m3
Residuos:
- embalaje: re170203 Plástico. (componente de residuo); rendimiento 0.04 kg; Código LER 17 02 03; Masa del elemento 1 kg; Volumen 0.001667 m3
