# Medianera de una hoja, de mampostería de bloque de hormigón para revestir

- Propiedad del archivo: CYPE Ingenieros S.A.
- Formato: FIEBDC-3/2016
- Programa: Generador de precios de la construcción. CYPE Ingenieros, S.A.
- Fecha: 09/04/2024
- Ámbito geográfico: Uruguay
- Divisa: UYU
- Costes indirectos: 3 %
- Gastos generales: 13 %
- Beneficio industrial: 6 %
- IVA: 21 %

## F Fachadas y tabiques

### FF Mampostería no estructural

#### FFI Medianera de una hoja para revestir

**FFI020** m² Medianera de una hoja, de mampostería de bloque de hormigón para revestir.
Medianera de una hoja, de 15 cm de espesor, de mampostería de bloque macizo de hormigón celular curado en autoclave, para revestir, 15x25x50 cm, con juntas de 10 mm de espesor, recibida con mortero para juntas finas.
Incluye: Definición de los planos de medianera mediante plomos. Replanteo, planta a planta. Marcado en las columnas de los niveles de referencia general de planta y de nivel de piso terminado. Asiento de la primera hilada sobre capa de mortero. Colocación y aplomado de miras de referencia. Tendido de hilos entre miras. Colocación de plomos fijos en las aristas. Colocación de las piezas por hiladas a nivel. Encuentros de la mampostería con fachadas, columnas y tabiques. Encuentro de la mampostería con la losa superior.
Criterio de cómputo de proyecto: Superficie medida según documentación gráfica de Proyecto, sin duplicar esquinas ni encuentros.
Criterio de cómputo de obra: Se medirá la superficie realmente ejecutada según especificaciones de Proyecto, sin duplicar esquinas ni encuentros.

| Código | Ud | Descripción | Rendimiento | Precio | Importe |
|---|---|---|---|---|---|
| mt02bhc020ke | Ud | Bloque macizo de hormigón celular curado en autoclave, para revestir, 15x25x50 cm; con el precio incrementado el 20% en concepto de piezas especiales. Según IRAM 11561. (material) | 8.4 | 109.04 | 915.936 |
| mt08aaa010a | m³ | Agua. (material) | 0.004 | 46 | 0.184 |
| mt09mif065a | kg | Mortero para juntas finas, compuesto por cemento blanco, cal grasa, arena silícea y aditivo retenedor de agua a base de celulosa, de aplicación en mamposterías de bloque de hormigón celular, suministrado en sacos de 25 kg. (material) | 0.009 | 16.58 | 0.149 |
| mo021 | h | Oficial mampostero. (mano de obra) | 0.455 | 363.15 | 165.233 |
| mo114 | h | Peón mampostero. (mano de obra) | 0.227 | 242.79 | 55.113 |
| % | % | Herramientas | 2 % | 1136.615 | 22.732 |
|  |  | Costes directos |  |  | 1159.347 |

Residuos:
- colocación: mt02bhc020ke; factor de residuo 0.0132
- colocación: mt09mif065a; factor de residuo 0.0063

## Recursos

**mt02bhc020ke** Ud Bloque macizo de hormigón celular curado en autoclave
Datos técnicos: Coste energético 45.124 MJ; Emisión de CO2 4.837 kg; Código LER 17 01 01; Masa del elemento 12.75 kg; Volumen 0.0085 m3
Residuos:
- embalaje: re170201 Madera. (componente de residuo); rendimiento 0.017 kg; Código LER 17 02 01; Masa del elemento 1 kg; Volumen 0.000909 m3
- embalaje: re170203 Plástico. (componente de residuo); rendimiento 0.005 kg; Código LER 17 02 03; Masa del elemento 1 kg; Volumen 0.001667 m3

**mt08aaa010a** m³ Agua
Datos técnicos: Coste energético 60.000 MJ; Emisión de CO2 30.000 kg

**mt09mif065a** kg Mortero para juntas finas
Datos técnicos: Coste energético 2.394 MJ; Emisión de CO2 0.194 kg; Código LER 17 01 01; Masa del elemento 1 kg; Volumen 0.000667 m3
Residuos:
- embalaje: re150101 Envases de papel y cartón. (componente de residuo); rendimiento 0.014 kg; Código LER 15 01 01; Masa del elemento 1 kg; Volumen 0.001333 m3
- embalaje: re170201 Madera; rendimiento 0.001 kg
- embalaje: re170203 Plástico; rendimiento 0.003 kg
