# Fachada ligera de panel sándwich de GRC

- Propiedad del archivo: CYPE Ingenieros S.A.
- Formato: FIEBDC-3/2016
- Programa: Generador de precios de la construcción. CYPE Ingenieros, S.A.
- Fecha: 09/04/2024
- Ámbito geográfico: Uruguay
- Divisa: UYU
- Costes indirectos: 3 %
- Gastos generales: 13 %
- Beneficio industrial: 6 %
- IVA: 21 %

## F Fachadas y tabiques

### FL Fachadas ligeras

#### FLG De paneles de GRC

**FLG030** m² Fachada ligera de panel sándwich de GRC.
Fachada ligera de panel sándwich de GRC, de 120 mm de espesor total, 3,3 m de ancho máxima y 12 m² de superficie máxima, formado por un núcleo de poliestireno expandido, de 10 kg/m³ de densidad media y 100 mm de espesor, recubierto por dos láminas de GRC de espesor exterior 10 mm y espesor interior 10 mm, textura lisa, color blanco, con inclusión o delimitación de huecos; fijación de los paneles a la losa con elementos metálicos de conexión, fijados a su vez con tornillos M12 de acero cincado. Incluso imprimación, silicona neutra y cordón de espuma de polietileno expandido de celdas cerradas para el sellado de juntas.
Incluye: Replanteo de paneles y elementos de anclaje. Posicionado del panel en su lugar de colocación. Aplomo y apuntalamiento del panel. Fijación de los anclajes con tornillería. Resolución de puntos singulares. Repaso de paneles. Sellado de juntas.
Criterio de cómputo de proyecto: Superficie medida según documentación gráfica de Proyecto, sin duplicar esquinas ni encuentros, deduciendo los huecos de superficie mayor de 3 m².
Criterio de cómputo de obra: Se medirá la superficie realmente ejecutada según especificaciones de Proyecto, sin duplicar esquinas ni encuentros, deduciendo los huecos de superficie mayor de 3 m².

| Código | Ud | Descripción | Rendimiento | Precio | Importe |
|---|---|---|---|---|---|
| mt12pgg030ab | m² | Panel sándwich de GRC, de 120 mm de espesor total, 3,3 m de ancho máxima y 12 m² de superficie máxima, formado por un núcleo de poliestireno expandido, de 10 kg/m³ de densidad media y 100 mm de espesor, recubierto por dos láminas de GRC de espesor exterior 10 mm y espesor interior 10 mm, textura lisa, color blanco; con un perfil de acero cincado incorporado en la cara posterior, para la fijación mecánica del panel a los elementos metálicos de conexión. (material) | 1 | 5743.31 | 5743.310 |
| mt12pgg100a | Ud | Repercusión, por m² de fachada de panel de GRC, de piezas especiales y elementos metálicos para conexión entre paneles y entre paneles y elementos estructurales, tornillos M12, de acero cincado, con arandelas, para la fijación mecánica de los elementos de conexión al panel y a la losa, imprimación, silicona neutra y cordón de espuma de polietileno expandido de celdas cerradas para el sellado de juntas. (material) | 1 | 104.79 | 104.790 |
| mq07gte010c | h | Grúa autopropulsada de brazo telescópico con una capacidad de elevación de 30 t y 27 m de altura máxima de trabajo. (maquinaria) | 0.035 | 2332.98 | 81.654 |
| mo050 | h | Oficial montador de paneles prefabricados de hormigón. (mano de obra) | 0.316 | 373.16 | 117.919 |
| mo097 | h | Medio oficial montador de paneles prefabricados de hormigón. (mano de obra) | 0.316 | 252.15 | 79.679 |
| % | % | Herramientas | 2 % | 6127.352 | 122.547 |
|  |  | Costes directos |  |  | 6249.899 |

Residuos:
- colocación: mt12pgg030ab; factor de residuo 0.0084

## Recursos

**mt12pgg030ab** m² Panel sándwich de GRC
Datos técnicos: Coste energético 282.328 MJ; Emisión de CO2 9.199 kg; Código LER 17 01 01; Masa del elemento 49 kg; Volumen 0.032667 m3
Residuos:
- embalaje: re170201 Madera. (componente de residuo); rendimiento 0.841 kg; Código LER 17 02 01; Masa del elemento 1 kg; Volumen 0.000909 m3
- embalaje: re170203 Plástico. (componente de residuo); rendimiento 0.3 kg; Código LER 17 02 03; Masa del elemento 1 kg; Volumen 0.001667 m3
