# Mampara de acero

- Propiedad del archivo: CYPE Ingenieros S.A.
- Formato: FIEBDC-3/2016
- Programa: Generador de precios de la construcción. CYPE Ingenieros, S.A.
- Fecha: 07/11/2024
- Ámbito geográfico: Uruguay
- Divisa: UYU
- Costes indirectos: 3 %
- Gastos generales: 13 %
- Beneficio industrial: 6 %
- IVA: 21 %

## F Fachadas y tabiques

### FO Mamparas y tabiques móviles

#### FOA De acero

**FOA010** Ud Mampara de acero.
Mampara ciega de 4x2,9 m de panel machihembrado compuesto por dos chapas de de acero galvanizado y aislamiento intermedio de lana mineral, perfiles de acero galvanizado y remate superior de panel machihembrado compuesto por dos chapas de de acero galvanizado. Incluso herrajes, remates, sellado de juntas, soportes, encuentros con otros tipos de paramentos, colocación de canalizaciones para instalaciones y cajeados para materiales eléctricos. Totalmente terminada.
Incluye: Replanteo y marcado de los puntos de fijación. Aplomado, nivelación y fijación de los perfiles que forman el bastidor. Colocación y fijación del empanelado. Colocación de la canalización para instalaciones. Tratamiento de las juntas del panel. Remate del perímetro del elemento, por las dos caras.
Criterio de cómputo de proyecto: Número de unidades previstas, según documentación gráfica de Proyecto.
Criterio de cómputo de obra: Se medirá el número de unidades realmente ejecutadas según especificaciones de Proyecto.

| Código | Ud | Descripción | Rendimiento | Precio | Importe |
|---|---|---|---|---|---|
| mt26mac010a | m² | Panel ciego machihembrado para mamparas, formado por dos chapas de acero galvanizado con aislamiento intermedio de lana mineral de conductividad térmica 0,039 W/(mK). (material) | 11.3 | 2676.07 | 30239.591 |
| mt26mac020a | m | Perfil en "U" de acero galvanizado de acero galvanizado para mamparas. (material) | 9.7 | 141.76 | 1375.072 |
| mt26mac030a | m | Zócalo de acero galvanizado para mamparas. (material) | 3.9 | 147.24 | 574.236 |
| mo011 | h | Oficial montador. (mano de obra) | 7.894 | 387.56 | 3059.399 |
| mo080 | h | Medio oficial montador. (mano de obra) | 7.894 | 261.88 | 2067.281 |
| % | % | Herramientas | 2 % | 37315.579 | 746.312 |
|  |  | Costes directos |  |  | 38061.891 |

Residuos:
- colocación: mt26mac020a Perfil en "U" de acero galvanizado de acero galvanizado para mamparas; factor de residuo 0.00779455

## Recursos

**mt26mac010a** m² Panel ciego machihembrado para mamparas
Datos técnicos: Coste energético 6.984 MJ; Emisión de CO2 0.343 kg
Residuos:
- embalaje: re170203 Plástico. (componente de residuo); rendimiento 0.065 kg; Código LER 17 02 03; Masa del elemento 1 kg; Volumen 0.001667 m3
- embalaje: re170604 Materiales de aislamiento distintos de los especificados en los códigos 17 06 01 y 17 06 03. (componente de residuo); rendimiento 0.013 kg; Código LER 17 06 04; Masa del elemento 1 kg; Volumen 0.001667 m3

**mt26mac020a** m Perfil en "U" de acero galvanizado de acero galvanizado para mamparas
Datos técnicos: Coste energético 16.957 MJ; Emisión de CO2 0.878 kg; Código LER 17 04 05; Masa del elemento 1.65 kg; Volumen 0.000786 m3
Residuos:
- embalaje: re170203 Plástico; rendimiento 0.008 kg
