# Sistema de pletina de púas para protección de la fachada frente a las aves

- Propiedad del archivo: CYPE Ingenieros S.A.
- Formato: FIEBDC-3/2016
- Programa: Generador de precios de la construcción. CYPE Ingenieros, S.A.
- Fecha: 09/04/2024
- Ámbito geográfico: Uruguay
- Divisa: UYU
- Costes indirectos: 3 %
- Gastos generales: 13 %
- Beneficio industrial: 6 %
- IVA: 21 %

## F Fachadas y tabiques

### FZ Limpieza y tratamientos superficiales

#### FZP Protección frente a las aves

**FZP020** m Sistema de pletina de púas para protección de la fachada frente a las aves.
Suministro e instalación sobre cornisa, con adhesivo, de sistema de pletina de púas, para la protección frente a las aves de una franja de hasta 205 mm de ancho en elemento de fachada, formada por una lámina de policarbonato estable frente a los rayos UV, de 330 mm de ancho y 1 mm de espesor, que lleva insertadas a modo de púas, cada 33 mm, unas varillas romas en forma de 'U', de acero inoxidable, de 1,4 mm de diámetro y 129 mm de altura. Incluso masilla adhesiva de silicona, accesorios y material auxiliar. Totalmente montado y probado, sin incluir la repercusión del andamio ni afectar a la estabilidad del elemento.
Incluye: Limpieza y preparación del soporte. Replanteo. Colocación del adhesivo sobre el soporte. Instalación de la pletina de púas.
Criterio de cómputo de proyecto: Longitud medida según documentación gráfica de Proyecto.
Criterio de cómputo de obra: Se medirá la longitud realmente ejecutada según especificaciones de Proyecto.

| Código | Ud | Descripción | Rendimiento | Precio | Importe |
|---|---|---|---|---|---|
| mt41ave020b | m | Pletina de púas, para la protección frente a las aves de una franja de hasta 205 mm de ancho en elemento de fachada, formada por una lámina de policarbonato estable frente a los rayos UV, de 330 mm de ancho y 1 mm de espesor, que lleva insertadas a modo de púas, cada 33 mm, unas varillas romas en forma de 'U', de acero inoxidable, de 1,4 mm de diámetro y 129 mm de altura, para ahuyentar a las aves sin causarles perjuicio. (material) | 1 | 303.61 | 303.610 |
| mt41ave022 | Ud | Masilla de silicona, como adhesivo para la fijación de sistemas de protección de la fachada frente a las aves. (material) | 0.022 | 1274.13 | 28.031 |
| mo020 | h | Oficial mampostero de albañil de construcción. (mano de obra) | 0.326 | 363.15 | 118.387 |
| % | % | Herramientas | 2 % | 450.028 | 9.001 |
|  |  | Costes directos |  |  | 459.029 |

Residuos:
- colocación: mt41ave022 Masilla de silicona, como adhesivo para la fijación de sistemas de protección de la fachada frente a las aves; factor de residuo 0.03

## Recursos

**mt41ave022** Ud Masilla de silicona, como adhesivo para la fijación de sistemas de protección de la fachada frente a las aves
Datos técnicos: Coste energético 96.776 MJ; Emisión de CO2 4.148 kg; Código LER 17 09 04; Masa del elemento 0.45 kg; Volumen 0.0003 m3
Residuos:
- embalaje: re170203 Plástico. (componente de residuo); rendimiento 0.2 kg; Código LER 17 02 03; Masa del elemento 1 kg; Volumen 0.001667 m3
