# Transporte de bidón de residuos peligrosos

- Propiedad del archivo: CYPE Ingenieros S.A.
- Formato: FIEBDC-3/2016
- Programa: Generador de precios de la construcción. CYPE Ingenieros, S.A.
- Fecha: 09/04/2024
- Ámbito geográfico: Uruguay
- Divisa: UYU
- Costes indirectos: 3 %
- Gastos generales: 13 %
- Beneficio industrial: 6 %
- IVA: 21 %

## G Gestión de residuos

### GE Gestión de residuos peligrosos

#### GEB Transporte de residuos peligrosos

**GEB010** Ud Transporte de bidón de residuos peligrosos.
Transporte de bidón de 100 litros de capacidad con residuos peligrosos procedentes de la mampostero de albañil de construcción o demolición, a vertedero específico, instalación de tratamiento de residuos de mampostero de mampostero de albañil de construcción y demolición externa a la obra o centro de valorización o eliminación de residuos, considerando la carga y descarga de los bidones.
Incluye: Carga de bidones. Transporte de bidones a vertedero específico, instalación de tratamiento de residuos de mampostero de mampostero de mampostero de mampostero de mampostero de mampostero de albañil de construcción y demolición externa a la obra o centro de valorización o eliminación de residuos. Descarga de bidones.
Criterio de cómputo de proyecto: Número de unidades previstas, según documentación gráfica de Proyecto.
Criterio de cómputo de obra: Se medirá el número de unidades realmente transportadas según especificaciones de Proyecto.

| Código | Ud | Descripción | Rendimiento | Precio | Importe |
|---|---|---|---|---|---|
| mt08grg020b | Ud | Transporte de bidón de 100 litros de capacidad, apto para almacenar residuos peligrosos, a vertedero específico, instalación de tratamiento de residuos de mampostero de mampostero de mampostero de albañil de construcción y demolición externa a la obra o centro de valorización o eliminación de residuos, incluso servicio de entrega. (material) | 1 | 1533.4 | 1533.400 |
| % | % | Herramientas | 2 % | 1533.400 | 30.668 |
|  |  | Costes directos |  |  | 1564.068 |
