# Anclaje mecánico con tarugo de expansión y tornillo, en hormigón

- Propiedad del archivo: CYPE Ingenieros S.A.
- Formato: FIEBDC-3/2016
- Programa: Generador de precios de la construcción. CYPE Ingenieros, S.A.
- Fecha: 09/04/2024
- Ámbito geográfico: Uruguay
- Divisa: UYU
- Costes indirectos: 3 %
- Gastos generales: 13 %
- Beneficio industrial: 6 %
- IVA: 21 %

## H Remates y ayudas

### HA Anclajes

#### HAH Sobre hormigón

**HAH002** Ud Anclaje mecánico con tarugo de expansión y tornillo, en hormigón.
Anclaje mecánico con tarugo de expansión de poliamida y tornillo de acero cincado, de cabeza avellanada, de 8 mm de diámetro y 100 mm de longitud, para fijación de elemento no estructural a soporte de hormigón endurecido.
Incluye: Replanteo de la posición del anclaje. Ejecución de la perforación. Limpieza del polvo resultante. Introducción del anclaje. Atornillado. Limpieza de los restos sobrantes.
Criterio de cómputo de proyecto: Número de unidades previstas, según documentación gráfica de Proyecto.
Criterio de cómputo de obra: Se medirá el número de unidades realmente ejecutadas según especificaciones de Proyecto.

| Código | Ud | Descripción | Rendimiento | Precio | Importe |
|---|---|---|---|---|---|
| mt26wur300c | Ud | Anclaje mecánico con tarugo de expansión de poliamida y tornillo de acero cincado, de cabeza avellanada, de 8 mm de diámetro y 100 mm de longitud. (material) | 1 | 73.88 | 73.880 |
| mo113 | h | Peón de albañil de construcción. (mano de obra) | 0.035 | 242.79 | 8.498 |
| % | % | Herramientas | 2 % | 82.378 | 1.648 |
|  |  | Costes directos |  |  | 84.026 |

## Recursos

**mt26wur300c** Ud Anclaje mecánico con tarugo de expansión de poliamida y tornillo de acero cincado
Datos técnicos: Coste energético 5.301 MJ; Emisión de CO2 0.338 kg
Residuos:
- embalaje: re150101 Envases de papel y cartón. (componente de residuo); rendimiento 0.09 kg; Código LER 15 01 01; Masa del elemento 1 kg; Volumen 0.001333 m3
- embalaje: re170203 Plástico. (componente de residuo); rendimiento 0.045 kg; Código LER 17 02 03; Masa del elemento 1 kg; Volumen 0.001667 m3
