# Perfil autoadhesivo de transición entre pisos a distinto nivel, de acero inoxidable

- Propiedad del archivo: CYPE Ingenieros S.A.
- Formato: FIEBDC-3/2016
- Programa: Generador de precios de la construcción. CYPE Ingenieros, S.A.
- Fecha: 09/04/2024
- Ámbito geográfico: Uruguay
- Divisa: UYU
- Costes indirectos: 3 %
- Gastos generales: 13 %
- Beneficio industrial: 6 %
- IVA: 21 %

## H Remates y ayudas

### HD Perfiles decorativos

#### HDS Perfiles para juntas entre pisos

**HDS020** m Perfil autoadhesivo de transición entre pisos a distinto nivel, de acero inoxidable.
Perfil autoadhesivo de transición entre pisos a distinto nivel, de acero inoxidable AISI 304, con superficie lisa, de 40 mm de ancho para salvar desniveles entre 5 y 12 mm.
Incluye: Preparación de la superficie soporte. Replanteo. Corte y preparación. Colocación y fijación.
Criterio de cómputo de proyecto: Longitud medida según documentación gráfica de Proyecto. No se ha incrementado el metraje por roturas y recortes, ya que en la descomposición se ha considerado un 5% más de piezas.
Criterio de cómputo de obra: Se medirá la longitud realmente ejecutada según especificaciones de Proyecto.

| Código | Ud | Descripción | Rendimiento | Precio | Importe |
|---|---|---|---|---|---|
| mt18jpc060pb | m | Perfil autoadhesivo de transición entre pisos a distinto nivel, de acero inoxidable AISI 304, con superficie lisa, de 40 mm de ancho para salvar desniveles entre 5 y 12 mm. (material) | 1.05 | 207.48 | 217.854 |
| mo023 | h | Oficial colocador de pisos. (mano de obra) | 0.066 | 363.15 | 23.968 |
| % | % | Herramientas | 2 % | 241.822 | 4.836 |
|  |  | Costes directos |  |  | 246.658 |

Residuos:
- colocación: mt18jpc060pb; factor de residuo 0.0045

## Recursos

**mt18jpc060pb** m Perfil autoadhesivo de transición entre pisos a distinto nivel
Datos técnicos: Coste energético 23.156 MJ; Emisión de CO2 3.328 kg; Código LER 17 04 05; Masa del elemento 0.47 kg; Volumen 0.000224 m3
Residuos:
- embalaje: re170203 Plástico. (componente de residuo); rendimiento 0.008 kg; Código LER 17 02 03; Masa del elemento 1 kg; Volumen 0.001667 m3
