# Remate decorativo, de chapa perforada de acero galvanizado

- Propiedad del archivo: CYPE Ingenieros S.A.
- Formato: FIEBDC-3/2016
- Programa: Generador de precios de la construcción. CYPE Ingenieros, S.A.
- Fecha: 09/04/2024
- Ámbito geográfico: Uruguay
- Divisa: UYU
- Costes indirectos: 3 %
- Gastos generales: 13 %
- Beneficio industrial: 6 %
- IVA: 21 %

## H Remates y ayudas

### HR Remates de fachada

#### HRA De acero galvanizado

**HRA200** m² Remate decorativo, de chapa perforada de acero galvanizado.
Remate decorativo, de chapa perforada de acero galvanizado, con perforaciones cuadradas, C50 U100, de 50 mm de lado y 100 mm de distancia entre centros de dos perforaciones contiguas, de 1,5 mm de espesor y con un 25% de la superficie perforada; fijación a estructura metálica mediante soldadura en todo su perímetro.
Incluye: Replanteo de las piezas. Corte de las piezas. Colocación, aplomado, nivelación y alineación. Resolución de encuentros y de puntos singulares.
Criterio de cómputo de proyecto: Superficie medida según documentación gráfica de Proyecto.
Criterio de cómputo de obra: Se medirá la superficie realmente ejecutada según especificaciones de Proyecto.

| Código | Ud | Descripción | Rendimiento | Precio | Importe |
|---|---|---|---|---|---|
| mt26aha020xb | m² | Chapa perforada de acero galvanizado, con perforaciones cuadradas, C50 U100, de 50 mm de lado y 100 mm de distancia entre centros de dos perforaciones contiguas, de 1,5 mm de espesor y con un 25% de la superficie perforada. (material) | 1 | 824.56 | 824.560 |
| mq08sol020 | h | Equipo y elementos auxiliares para soldadura eléctrica. (maquinaria) | 1.159 | 106.45 | 123.376 |
| mo018 | h | Oficial cerrajero. (mano de obra) | 0.129 | 367.9 | 47.459 |
| mo059 | h | Medio oficial cerrajero. (mano de obra) | 0.129 | 252.62 | 32.588 |
| % | % | Herramientas | 2 % | 1027.983 | 20.560 |
|  |  | Costes directos |  |  | 1048.543 |
