# Adaptador

- Propiedad del archivo: CYPE Ingenieros S.A.
- Formato: FIEBDC-3/2016
- Programa: Generador de precios de la construcción. CYPE Ingenieros, S.A.
- Fecha: 07/11/2024
- Ámbito geográfico: Uruguay
- Divisa: UYU
- Costes indirectos: 3 %
- Gastos generales: 13 %
- Beneficio industrial: 6 %
- IVA: 21 %

## I Instalaciones

### IA Audiovisuales

#### IAA Red de cables coaxiales

**IAA108** Ud Adaptador.
Adaptador con conectores hembra, tipo "F", de 27 mm de longitud, con rosca de tolerancia estrecha, tuerca y arandela.
Incluye: Colocación. Conexionado y comprobación de su correcto funcionamiento.
Criterio de cómputo de proyecto: Número de unidades previstas, según documentación gráfica de Proyecto.
Criterio de cómputo de obra: Se medirá el número de unidades realmente ejecutadas según especificaciones de Proyecto.

| Código | Ud | Descripción | Rendimiento | Precio | Importe |
|---|---|---|---|---|---|
| mt40irt050a | Ud | Adaptador con conectores hembra, tipo "F", de 27 mm de longitud, con rosca de tolerancia estrecha, tuerca y arandela. (material) | 1 | 141.87 | 141.870 |
| mo001 | h | Oficial instalador de telecomunicaciones. (mano de obra) | 0.06 | 387.56 | 23.254 |
| mo056 | h | Medio oficial instalador de telecomunicaciones. (mano de obra) | 0.06 | 261.38 | 15.683 |
| % | % | Herramientas | 2 % | 180.807 | 3.616 |
|  |  | Costes directos |  |  | 184.423 |
