# Cable de pares de cobre

- Propiedad del archivo: CYPE Ingenieros S.A.
- Formato: FIEBDC-3/2016
- Programa: Generador de precios de la construcción. CYPE Ingenieros, S.A.
- Fecha: 09/04/2024
- Ámbito geográfico: Uruguay
- Divisa: UYU
- Costes indirectos: 3 %
- Gastos generales: 13 %
- Beneficio industrial: 6 %
- IVA: 21 %

## I Instalaciones

### IA Audiovisuales

#### IAF Red de cables de pares de cobre

**IAF070** m Cable de pares de cobre.
Cable urbano apantallado, para exteriores, con vaina EAP, de 25+1 pares (26x2x0,51 mm). Incluso accesorios y elementos de sujeción.
Incluye: Tendido de cables.
Criterio de cómputo de proyecto: Longitud medida según documentación gráfica de Proyecto.
Criterio de cómputo de obra: Se medirá la longitud realmente ejecutada según especificaciones de Proyecto.

| Código | Ud | Descripción | Rendimiento | Precio | Importe |
|---|---|---|---|---|---|
| mt40mto041c | m | Cable urbano apantallado, para exteriores, con vaina EAP, de 25+1 pares (26x2x0,51 mm). (material) | 1 | 140.79 | 140.790 |
| mo001 | h | Oficial instalador de telecomunicaciones. (mano de obra) | 0.06 | 373.16 | 22.390 |
| mo056 | h | Medio oficial instalador de telecomunicaciones. (mano de obra) | 0.06 | 251.66 | 15.100 |
| % | % | Herramientas | 2 % | 178.280 | 3.566 |
|  |  | Costes directos |  |  | 181.846 |

Residuos:
- colocación: mt40mto041c Cable urbano apantallado, para exteriores, con vaina EAP, de 25+1 pares (26x2x0,51 mm); factor de residuo 0.0146421

## Recursos

**mt40mto041c** m Cable urbano apantallado, para exteriores, con vaina EAP, de 25+1 pares (26x2x0,51 mm)
Datos técnicos: Coste energético 7.041 MJ; Emisión de CO2 0.194 kg; Código LER 17 04 11; Masa del elemento 0.19 kg; Volumen 0.000127 m3
Residuos:
- embalaje: re150101 Envases de papel y cartón. (componente de residuo); rendimiento 0.069 kg; Código LER 15 01 01; Masa del elemento 1 kg; Volumen 0.001333 m3
