# Cable de pares de cobre

- Propiedad del archivo: CYPE Ingenieros S.A.
- Formato: FIEBDC-3/2016
- Programa: Generador de precios de la construcción. CYPE Ingenieros, S.A.
- Fecha: 09/04/2024
- Ámbito geográfico: Uruguay
- Divisa: UYU
- Costes indirectos: 3 %
- Gastos generales: 13 %
- Beneficio industrial: 6 %
- IVA: 21 %

## I Instalaciones

### IA Audiovisuales

#### IAF Red de cables de pares de cobre

**IAF070** m Cable de pares de cobre.
Cable urbano apantallado, para exteriores, con vaina EAP, de 100+1 pares (101x2x0,51 mm). Incluso accesorios y elementos de sujeción.
Incluye: Tendido de cables.
Criterio de cómputo de proyecto: Longitud medida según documentación gráfica de Proyecto.
Criterio de cómputo de obra: Se medirá la longitud realmente ejecutada según especificaciones de Proyecto.

| Código | Ud | Descripción | Rendimiento | Precio | Importe |
|---|---|---|---|---|---|
| mt40mto041f | m | Cable urbano apantallado, para exteriores, con vaina EAP, de 100+1 pares (101x2x0,51 mm). (material) | 1 | 488.71 | 488.710 |
| mo001 | h | Oficial instalador de telecomunicaciones. (mano de obra) | 0.119 | 373.16 | 44.406 |
| mo056 | h | Medio oficial instalador de telecomunicaciones. (mano de obra) | 0.119 | 251.66 | 29.948 |
| % | % | Herramientas | 2 % | 563.064 | 11.261 |
|  |  | Costes directos |  |  | 574.325 |

Residuos:
- colocación: mt40mto041f Cable urbano apantallado, para exteriores, con vaina EAP, de 100+1 pares (101x2x0,51 mm); factor de residuo 0.011

## Recursos

**mt40mto041f** m Cable urbano apantallado, para exteriores, con vaina EAP, de 100+1 pares (101x2x0,51 mm)
Datos técnicos: Coste energético 22.527 MJ; Emisión de CO2 0.499 kg; Código LER 17 04 11; Masa del elemento 0.61 kg; Volumen 0.000407 m3
Residuos:
- embalaje: re150101 Envases de papel y cartón. (componente de residuo); rendimiento 0.078 kg; Código LER 15 01 01; Masa del elemento 1 kg; Volumen 0.001333 m3
