# Caja de selección de flujo de refrigerante, para sistema con recuperación de calor, para gas R-32

- Propiedad del archivo: CYPE Ingenieros S.A.
- Formato: FIEBDC-3/2016
- Programa: Generador de precios de la construcción. CYPE Ingenieros, S.A.
- Fecha: 09/04/2024
- Ámbito geográfico: Uruguay
- Divisa: UYU
- Costes indirectos: 3 %
- Gastos generales: 13 %
- Beneficio industrial: 6 %
- IVA: 21 %

## I Instalaciones

### IB Sistemas de climatización

#### IBP Sistema VRF (Toshiba)

**IBP009** Ud Caja de selección de flujo de refrigerante, para sistema con recuperación de calor, para gas R-32.
Caja de selección de flujo de refrigerante, sistema VRF con recuperación de calor, para gas R-32, para un máximo de 10 unidades interiores, modelo RBM-Y1801FUPE "TOSHIBA", con un rango de capacidad total de las unidades interiores conectadas aguas abajo de 4 a 6,4, alimentación monofásica (230V/50Hz), de 206x385x282 mm, 11 kg.
Criterio de valoración económica: El precio no incluye la canalización ni el cableado eléctrico de alimentación.
Incluye: Replanteo. Colocación y fijación. Conexión a las líneas frigoríficas. Conexión a la red eléctrica. Conexión a la red de desagüe.
Criterio de cómputo de proyecto: Número de unidades previstas, según documentación gráfica de Proyecto.
Criterio de cómputo de obra: Se medirá el número de unidades realmente ejecutadas según especificaciones de Proyecto.

| Código | Ud | Descripción | Rendimiento | Precio | Importe |
|---|---|---|---|---|---|
| mt42tsb501n | Ud | Caja de selección de flujo de refrigerante, sistema VRF con recuperación de calor, para gas R-32, para un máximo de 10 unidades interiores, modelo RBM-Y1801FUPE "TOSHIBA", con un rango de capacidad total de las unidades interiores conectadas aguas abajo de 4 a 6,4, alimentación monofásica (230V/50Hz), de 206x385x282 mm, 11 kg. (material) | 1 | 139397.45 | 139397.450 |
| mo005 | h | Oficial instalador de climatización. (mano de obra) | 0.595 | 373.16 | 222.030 |
| mo104 | h | Medio oficial instalador de climatización. (mano de obra) | 0.595 | 251.66 | 149.738 |
| % | % | Herramientas | 2 % | 139769.218 | 2795.384 |
|  |  | Costes directos |  |  | 142564.602 |
