# Control centralizado

- Propiedad del archivo: CYPE Ingenieros S.A.
- Formato: FIEBDC-3/2016
- Programa: Generador de precios de la construcción. CYPE Ingenieros, S.A.
- Fecha: 09/04/2024
- Ámbito geográfico: Uruguay
- Divisa: UYU
- Costes indirectos: 3 %
- Gastos generales: 13 %
- Beneficio industrial: 6 %
- IVA: 21 %

## I Instalaciones

### IB Sistemas de climatización

#### IBP Sistema VRF (Toshiba)

**IBP530** Ud Control centralizado.
Control remoto central con pantalla táctil capacitiva de 7", para control de hasta 256 unidades interiores de aire acondicionado conectadas a una red TU2C-Link, modelo BMS-CT2560U-E "TOSHIBA", de 205x136x90 mm, con conexión a interface con entradas y salidas digitales para alarmas de fuego, contactos de ventana y otros, restricción de niveles de libertad al mando individual desde el central, control de arranque y detención, gestión central y local, ajuste de temperatura, modo de funcionamiento (refrigeración, calefacción o ventilación), programación horaria individual semanal con días especiales, histórico de alarmas y funciones de ahorro y monitorización de energía.
Criterio de valoración económica: El precio no incluye la canalización ni el cableado eléctrico de alimentación.
Incluye: Replanteo. Colocación y fijación. Colocación y fijación de los accesorios. Conexionado.
Criterio de cómputo de proyecto: Número de unidades previstas, según documentación gráfica de Proyecto.
Criterio de cómputo de obra: Se medirá el número de unidades realmente ejecutadas según especificaciones de Proyecto.

| Código | Ud | Descripción | Rendimiento | Precio | Importe |
|---|---|---|---|---|---|
| mt42tsb681a | Ud | Control remoto central con pantalla táctil capacitiva de 7", para control de hasta 256 unidades interiores de aire acondicionado conectadas a una red TU2C-Link, modelo BMS-CT2560U-E "TOSHIBA", de 205x136x90 mm, con conexión a interface con entradas y salidas digitales para alarmas de fuego, contactos de ventana y otros, restricción de niveles de libertad al mando individual desde el central, control de arranque y detención, gestión central y local, ajuste de temperatura, modo de funcionamiento (refrigeración, calefacción o ventilación), programación horaria individual semanal con días especiales, histórico de alarmas y funciones de ahorro y monitorización de energía. (material) | 1 | 415283.39 | 415283.390 |
| mo005 | h | Oficial instalador de climatización. (mano de obra) | 1.19 | 373.16 | 444.060 |
| mo104 | h | Medio oficial instalador de climatización. (mano de obra) | 1.19 | 251.66 | 299.475 |
| % | % | Herramientas | 2 % | 416026.925 | 8320.539 |
|  |  | Costes directos |  |  | 424347.464 |
