# Caja de inversión de ciclo, para sistema VRV 5, para gas R-32

- Propiedad del archivo: CYPE Ingenieros S.A.
- Formato: FIEBDC-3/2016
- Programa: Generador de precios de la construcción. CYPE Ingenieros, S.A.
- Fecha: 09/04/2024
- Ámbito geográfico: Uruguay
- Divisa: UYU
- Costes indirectos: 3 %
- Gastos generales: 13 %
- Beneficio industrial: 6 %
- IVA: 21 %

## I Instalaciones

### IB Sistemas de climatización

#### IBY Sistema VRV (Daikin)

**IBY180** Ud Caja de inversión de ciclo, para sistema VRV 5, para gas R-32.
Caja de inversión de ciclo frigorífico, de 4 pares de conexiones para las unidades interiores, para gas R-32, para sistema VRV 5 (Volumen de Refrigerante Variable), bomba de calor con recuperación de calor, modelo BS4A14AV1B "DAIKIN", número máximo de unidades interiores conectables 20, número máximo de unidades interiores conectables 5 por ramal a 45°, índice de capacidad máximo de las unidades interiores conectables 400, índice de capacidad máximo de las unidades interiores conectables 140 por ramal a 45°, peso 40 kg y alimentación monofásica (230V/50Hz), con tres conexiones para la unidad exterior, una para la línea de líquido, otra para la línea de descarga de gas y otra para la línea de succión de gas, y dos conexiones para cada unidad interior, una para la línea de líquido y otra para la línea de gas, con aislamiento térmico y acústico de espuma de poliuretano. Incluso elementos para suspensión del techo.
Criterio de valoración económica: El precio no incluye la canalización ni el cableado eléctrico de alimentación.
Incluye: Replanteo. Colocación y fijación. Conexión a las líneas frigoríficas. Conexión a la red eléctrica. Conexión a la red de desagüe.
Criterio de cómputo de proyecto: Número de unidades previstas, según documentación gráfica de Proyecto.
Criterio de cómputo de obra: Se medirá el número de unidades realmente ejecutadas según especificaciones de Proyecto.

| Código | Ud | Descripción | Rendimiento | Precio | Importe |
|---|---|---|---|---|---|
| mt42dai614a | Ud | Caja de inversión de ciclo frigorífico, de 4 pares de conexiones para las unidades interiores, para gas R-32, para sistema VRV 5 (Volumen de Refrigerante Variable), bomba de calor con recuperación de calor, modelo BS4A14AV1B "DAIKIN", número máximo de unidades interiores conectables 20, número máximo de unidades interiores conectables 5 por ramal a 45°, índice de capacidad máximo de las unidades interiores conectables 400, índice de capacidad máximo de las unidades interiores conectables 140 por ramal a 45°, peso 40 kg y alimentación monofásica (230V/50Hz), con tres conexiones para la unidad exterior, una para la línea de líquido, otra para la línea de descarga de gas y otra para la línea de succión de gas, y dos conexiones para cada unidad interior, una para la línea de líquido y otra para la línea de gas, con aislamiento térmico y acústico de espuma de poliuretano. (material) | 1 | 268788.07 | 268788.070 |
| mt42www090 | Ud | Kit de soportes para suspensión del techo, formado por cuatro varillas roscadas de acero galvanizado, con sus tarugos, tuercas y arandelas correspondientes. (material) | 1 | 1279.94 | 1279.940 |
| mo005 | h | Oficial instalador de climatización. (mano de obra) | 0.595 | 373.16 | 222.030 |
| mo104 | h | Medio oficial instalador de climatización. (mano de obra) | 0.595 | 251.66 | 149.738 |
| % | % | Herramientas | 2 % | 270439.778 | 5408.796 |
|  |  | Costes directos |  |  | 275848.574 |
