# Sistema de captación solar térmica para instalación individual, sobre techo inclinado

- Propiedad del archivo: CYPE Ingenieros S.A.
- Formato: FIEBDC-3/2016
- Programa: Generador de precios de la construcción. CYPE Ingenieros, S.A.
- Fecha: 09/04/2024
- Ámbito geográfico: Uruguay
- Divisa: UYU
- Costes indirectos: 3 %
- Gastos generales: 13 %
- Beneficio industrial: 6 %
- IVA: 21 %

## I Instalaciones

### IC Calefacción, refrigeración, climatización y agua caliente sanitaria

#### ICB Captación solar

**ICB006** Ud Sistema de captación solar térmica para instalación individual, sobre techo inclinado.
Captador solar térmico completo, partido, para instalación individual, para colocación sobre techo inclinado, formado por: dos paneles de 2320x1930x90 mm en conjunto, superficie útil total 4,04 m², rendimiento óptico 0,819 y coeficiente de pérdidas primario 4,227 W/m²K; superficie absorbente y conductos de cobre; cubierta protectora de vidrio de 4 mm de espesor; tanque de 300 l, con un serpentín; grupo de bombeo individual con vaso de expansión de 18 l y vaso pre-expansión; central solar térmica programable; kit de montaje para dos paneles sobre techo inclinado; cruz sonda-purgador y purgador automático de aire. Incluso líquido de relleno para captador solar térmico. Totalmente montado, conexionado y probado.
Incluye: Replanteo del conjunto. Colocación de la estructura soporte. Colocación y fijación de los paneles sobre la estructura soporte. Colocación del sistema de acumulación solar. Conexionado con la red de conducción de agua. Llenado del circuito.
Criterio de cómputo de proyecto: Número de unidades previstas, según documentación gráfica de Proyecto.
Criterio de cómputo de obra: Se medirá el número de unidades realmente ejecutadas según especificaciones de Proyecto.

| Código | Ud | Descripción | Rendimiento | Precio | Importe |
|---|---|---|---|---|---|
| mt38csg010fn | Ud | Captador solar térmico completo, partido, para instalación individual, para colocación sobre techo inclinado, formado por: dos paneles de 2320x1930x90 mm en conjunto, superficie útil total 4,04 m², rendimiento óptico 0,819 y coeficiente de pérdidas primario 4,227 W/m²K; superficie absorbente y conductos de cobre; cubierta protectora de vidrio de 4 mm de espesor; tanque de 300 l, con un serpentín; grupo de bombeo individual con vaso de expansión de 18 l y vaso pre-expansión; central solar térmica programable; kit de montaje para dos paneles sobre techo inclinado; cruz sonda-purgador y purgador automático de aire. (material) | 1 | 160553.75 | 160553.750 |
| mt38csg011d | Ud | Fijaciones para captador solar térmico de dos paneles, sobre teja. (material) | 1 | 5785.93 | 5785.930 |
| mt38csg100 | l | Solución agua-glicol para relleno de captador solar térmico, para una temperatura de trabajo de -28°C a +200°C. (material) | 2.72 | 232.72 | 632.998 |
| mo009 | h | Oficial instalador de captadores solares. (mano de obra) | 5.395 | 373.16 | 2013.198 |
| mo108 | h | Medio oficial instalador de captadores solares. (mano de obra) | 5.395 | 251.66 | 1357.706 |
| % | % | Herramientas | 2 % | 170343.582 | 3406.872 |
|  |  | Costes directos |  |  | 173750.454 |

## Recursos

**mt38csg010fn** Ud Captador solar térmico completo
Datos técnicos: Coste energético 9635.433 MJ; Emisión de CO2 495.895 kg
Residuos:
- embalaje: re150101 Envases de papel y cartón. (componente de residuo); rendimiento 2.859 kg; Código LER 15 01 01; Masa del elemento 1 kg; Volumen 0.001333 m3
