# Válvula de gas oil

- Propiedad del archivo: CYPE Ingenieros S.A.
- Formato: FIEBDC-3/2016
- Programa: Generador de precios de la construcción. CYPE Ingenieros, S.A.
- Fecha: 09/04/2024
- Ámbito geográfico: Uruguay
- Divisa: UYU
- Costes indirectos: 3 %
- Gastos generales: 13 %
- Beneficio industrial: 6 %
- IVA: 21 %

## I Instalaciones

### IC Calefacción, refrigeración, climatización y agua caliente sanitaria

#### ICD Combustible líquido

**ICD150** Ud Válvula de gas oil.
Válvula de esfera de latón niquelado para roscar de 2". Totalmente montada, conexionada y probada.
Incluye: Replanteo. Conexión de la válvula.
Criterio de cómputo de proyecto: Número de unidades previstas, según documentación gráfica de Proyecto.
Criterio de cómputo de obra: Se medirá el número de unidades realmente ejecutadas según especificaciones de Proyecto.

| Código | Ud | Descripción | Rendimiento | Precio | Importe |
|---|---|---|---|---|---|
| mt37sve010g | Ud | Válvula de esfera de latón niquelado para roscar de 2". (material) | 1 | 1380.54 | 1380.540 |
| mo004 | h | Oficial calefaccionista. (mano de obra) | 0.182 | 373.16 | 67.915 |
| mo103 | h | Medio oficial calefaccionista. (mano de obra) | 0.182 | 251.66 | 45.802 |
| % | % | Herramientas | 2 % | 1494.257 | 29.885 |
|  |  | Costes directos |  |  | 1524.142 |

## Recursos

**mt37sve010g** Ud Válvula de esfera de latón niquelado para roscar de 2"
Datos técnicos: Coste energético 1932.739 MJ; Emisión de CO2 129.861 kg
Residuos:
- embalaje: re150101 Envases de papel y cartón. (componente de residuo); rendimiento 0.072 kg; Código LER 15 01 01; Masa del elemento 1 kg; Volumen 0.001333 m3
