# Grupo de presión de gas oil

- Propiedad del archivo: CYPE Ingenieros S.A.
- Formato: FIEBDC-3/2016
- Programa: Generador de precios de la construcción. CYPE Ingenieros, S.A.
- Fecha: 09/04/2024
- Ámbito geográfico: Uruguay
- Divisa: UYU
- Costes indirectos: 3 %
- Gastos generales: 13 %
- Beneficio industrial: 6 %
- IVA: 21 %

## I Instalaciones

### IC Calefacción, refrigeración, climatización y agua caliente sanitaria

#### ICD Combustible líquido

**ICD160** Ud Grupo de presión de gas oil.
Grupo de presión de gas oil, formado por: una bomba, con una potencia de 245 W, caudal máximo de 200 l/h, motor con protección IP55, para alimentación monofásica a 230 V; filtro; vacuómetro; válvulas de corte; válvulas de retención; manómetro; presostato de doble función; válvula de seguridad; tanque de membrana, de chapa de acero; detector de derrames con sonda; tablero eléctrico de control y soporte metálico. Totalmente montado, conexionado y puesto en marcha por la empresa instaladora para la comprobación de su correcto funcionamiento. Sin incluir la instalación eléctrica.
Incluye: Replanteo. Colocación y fijación del grupo de presión. Conexionado. Puesta en marcha.
Criterio de cómputo de proyecto: Número de unidades previstas, según documentación gráfica de Proyecto.
Criterio de cómputo de obra: Se medirá el número de unidades realmente ejecutadas según especificaciones de Proyecto.

| Código | Ud | Descripción | Rendimiento | Precio | Importe |
|---|---|---|---|---|---|
| mt38dep900d | Ud | Grupo de presión de gas oil, formado por: una bomba, con una potencia de 245 W, caudal máximo de 200 l/h, motor con protección IP55, para alimentación monofásica a 230 V; filtro; vacuómetro; válvulas de corte; válvulas de retención; manómetro; presostato de doble función; válvula de seguridad; tanque de membrana, de chapa de acero; detector de derrames con sonda; tablero eléctrico de control y soporte metálico. (material) | 1 | 106397.61 | 106397.610 |
| mo004 | h | Oficial calefaccionista. (mano de obra) | 1.824 | 373.16 | 680.644 |
| mo103 | h | Medio oficial calefaccionista. (mano de obra) | 1.824 | 251.66 | 459.028 |
| % | % | Herramientas | 2 % | 107537.282 | 2150.746 |
|  |  | Costes directos |  |  | 109688.028 |

## Recursos

**mt38dep900d** Ud Grupo de presión de gas oil
Datos técnicos: Coste energético 840.795 MJ; Emisión de CO2 58.244 kg
Residuos:
- embalaje: re150101 Envases de papel y cartón. (componente de residuo); rendimiento 1.611 kg; Código LER 15 01 01; Masa del elemento 1 kg; Volumen 0.001333 m3
