# Panel radiante de techo

- Propiedad del archivo: CYPE Ingenieros S.A.
- Formato: FIEBDC-3/2016
- Programa: Generador de precios de la construcción. CYPE Ingenieros, S.A.
- Fecha: 09/04/2024
- Ámbito geográfico: Uruguay
- Divisa: UYU
- Costes indirectos: 3 %
- Gastos generales: 13 %
- Beneficio industrial: 6 %
- IVA: 21 %

## I Instalaciones

### IC Calefacción, refrigeración, climatización y agua caliente sanitaria

#### ICE Emisores por agua para calefacción y refrigeración

**ICE060** Ud Panel radiante de techo.
Panel radiante de acero, de techo, para agua caliente, para una presión máxima de trabajo de 4 bar y una temperatura máxima de 120°C, de 300 mm de ancho y 6000 mm de longitud nominal, con tubos de acero electrosoldados en frío, de 1/2" de diámetro, distanciados 150 mm, tubos abocardados para facilitar la soldadura de unión entre paneles, acabado con pintura epoxi-poliéster blanco RAL 9001, con colector en extremo del panel en los elementos inicial y final de cada línea, aislamiento térmico superior mediante colchoneta de fibra de vidrio de 30 mm de espesor con papel aluminizado y con fleje de fijación, perfiles laterales, cubrejuntas, regleta transversal y travesaño de suspensión, en instalación de calefacción y refrigeración centralizada por agua. Totalmente montado, conexionado y probado.
Incluye: Replanteo mediante plantilla. Fijación de las placas a la estructura soporte. Conexionado con la red de conducción de agua.
Criterio de cómputo de proyecto: Superficie útil, medida según documentación gráfica de Proyecto.
Criterio de cómputo de obra: Se medirá la superficie realmente ejecutada según especificaciones de Proyecto.

| Código | Ud | Descripción | Rendimiento | Precio | Importe |
|---|---|---|---|---|---|
| mt38sab010aaa | m | Panel radiante de acero, de techo, para agua caliente, para una presión máxima de trabajo de 4 bar y una temperatura máxima de 120°C, de 300 mm de ancho y 6000 mm de longitud nominal, con tubos de acero electrosoldados en frío, de 1/2" de diámetro, distanciados 150 mm, tubos abocardados para facilitar la soldadura de unión entre paneles, acabado con pintura epoxi-poliéster blanco RAL 9001, con colector en extremo del panel en los elementos inicial y final de cada línea, aislamiento térmico superior mediante colchoneta de fibra de vidrio de 30 mm de espesor con papel aluminizado y con fleje de fijación, perfiles laterales, cubrejuntas, regleta transversal y travesaño de suspensión. (material) | 6 | 1928.64 | 11571.840 |
| mo004 | h | Oficial calefaccionista. (mano de obra) | 0.604 | 373.16 | 225.389 |
| mo103 | h | Medio oficial calefaccionista. (mano de obra) | 0.604 | 251.66 | 152.003 |
| % | % | Herramientas | 2 % | 11949.232 | 238.985 |
|  |  | Costes directos |  |  | 12188.217 |
