# Sistema de calefacción y refrigeración por piso radiante, con capa de mortero, "SAUNIER DUVAL"

- Propiedad del archivo: CYPE Ingenieros S.A.
- Formato: FIEBDC-3/2016
- Programa: Generador de precios de la construcción. CYPE Ingenieros, S.A.
- Fecha: 09/04/2024
- Ámbito geográfico: Uruguay
- Divisa: UYU
- Costes indirectos: 3 %
- Gastos generales: 13 %
- Beneficio industrial: 6 %
- IVA: 21 %

## I Instalaciones

### IC Calefacción, refrigeración, climatización y agua caliente sanitaria

#### ICE Emisores por agua para calefacción y refrigeración

**ICE114** m² Sistema de calefacción y refrigeración por piso radiante, con capa de mortero, "SAUNIER DUVAL".
Sistema de calefacción por piso radiante "SAUNIER DUVAL", formado por, banda de espuma de polietileno con babero plástico, panel de tetones de poliestireno expandido con lámina superficial termoconformada, de 10 mm de espesor, 32 mm de altura total, tubo de polietileno reticulado/barrera de oxígeno/polietileno reticulado (PE-Xa/EVOH/PE-Xa) de 16 mm de diámetro exterior y 1,8 mm de espesor, con grapas especiales para sujeción de tubería y mortero autonivelante, "SAUNIER DUVAL", con resistencia a compresión de 20 N/mm², resistencia a flexión de 4 N/mm², de 50 mm de espesor. Totalmente montado, conexionado y probado.
Incluye: Preparación y limpieza de la superficie de apoyo. Replanteo de la instalación. Fijación del zócalo perimetral. Colocación de los paneles. Replanteo de la tubería. Colocación y fijación de las tuberías. Vertido y extendido de la capa de mortero autonivelante.
Criterio de cómputo de proyecto: Superficie útil, medida según documentación gráfica de Proyecto.
Criterio de cómputo de obra: Se medirá la superficie realmente ejecutada según especificaciones de Proyecto.

| Código | Ud | Descripción | Rendimiento | Precio | Importe |
|---|---|---|---|---|---|
| mt38srs120b | m | Banda de espuma de polietileno con babero plástico, "SAUNIER DUVAL", de 180x7 mm. (material) | 0.6 | 65.28 | 39.168 |
| mt38srs106a | m² | Panel de tetones de poliestireno expandido con lámina superficial termoconformada, de 10 mm de espesor, 32 mm de altura total, "SAUNIER DUVAL", de 1400x800 mm, paso del tubo múltiplo de 5 cm, coeficiente de conductividad térmica 0,033 W/(mK). (material) | 1 | 1403.57 | 1403.570 |
| mt38srs011c | m | Tubo de polietileno reticulado/barrera de oxígeno/polietileno reticulado (PE-Xa/EVOH/PE-Xa) de 16 mm de diámetro exterior y 1,8 mm de espesor, "SAUNIER DUVAL", suministrado en rollos de 200 m de longitud. (material) | 6.667 | 79.71 | 531.427 |
| mt38srs104 | Ud | Grapa para sujeción de tubería sobre panel aislante en rollo, "SAUNIER DUVAL". (material) | 13.333 | 7.48 | 99.731 |
| mt09mal020a | m³ | Mortero autonivelante, con resistencia a compresión de 20 N/mm², resistencia a flexión de 4 N/mm², a base de sulfato cálcico, para espesores de 2,5 a 7,0 cm, usado en nivelación de pisos. (material) | 0.05 | 7796.99 | 389.850 |
| mt08aaa010a | m³ | Agua. (material) | 0.004 | 46 | 0.184 |
| mq06pym020 | h | Mezcladora-bombeadora para morteros autonivelantes. (maquinaria) | 0.058 | 339.31 | 19.680 |
| mo004 | h | Oficial calefaccionista. (mano de obra) | 0.809 | 373.16 | 301.886 |
| mo103 | h | Medio oficial calefaccionista. (mano de obra) | 0.809 | 251.66 | 203.593 |
| mo031 | h | Oficial mampostero albañil aplicador de mortero autonivelante. (mano de obra) | 0.06 | 363.15 | 21.789 |
| mo069 | h | Medio oficial mampostero albañil aplicador de mortero autonivelante. (mano de obra) | 0.06 | 252.15 | 15.129 |
| % | % | Herramientas | 2 % | 3026.007 | 60.520 |
|  |  | Costes directos |  |  | 3086.527 |

Residuos:
- colocación: mt38srs120b Banda de espuma de polietileno con babero plástico, "SAUNIER DUVAL", de 180x7 mm; factor de residuo 0.0599545
- colocación: mt38srs106a; factor de residuo 0.024
- colocación: mt38srs011c; factor de residuo 0.0275
- colocación: mt09mal020a; factor de residuo 0.0036

## Recursos

**mt38srs120b** m Banda de espuma de polietileno con babero plástico, "SAUNIER DUVAL", de 180x7 mm
Datos técnicos: Coste energético 12.159 MJ; Emisión de CO2 0.433 kg; Código LER 17 06 04; Masa del elemento 0.088 kg; Volumen 0.000147 m3
Residuos:
- embalaje: re170203 Plástico. (componente de residuo); rendimiento 0.001 kg; Código LER 17 02 03; Masa del elemento 1 kg; Volumen 0.001667 m3

**mt38srs106a** m² Panel de tetones de poliestireno expandido con lámina superficial termoconformada
Datos técnicos: Coste energético 25.364 MJ; Emisión de CO2 0.917 kg; Código LER 17 06 04; Masa del elemento 0.24 kg; Volumen 0.0004 m3
Residuos:
- embalaje: re170203 Plástico; rendimiento 0.034 kg

**mt38srs011c** m Tubo de polietileno reticulado/barrera de oxígeno/polietileno reticulado (PE-Xa/EVOH/PE-Xa) de 16 mm de diámetro
Datos técnicos: Coste energético 7.750 MJ; Emisión de CO2 0.385 kg; Código LER 17 02 03; Masa del elemento 0.08 kg; Volumen 0.000133 m3

**mt09mal020a** m³ Mortero autonivelante
Datos técnicos: Coste energético 1365.000 MJ; Emisión de CO2 105.000 kg; Código LER 17 01 01; Masa del elemento 2100 kg; Volumen 1.4 m3

**mt08aaa010a** m³ Agua
Datos técnicos: Coste energético 60.000 MJ; Emisión de CO2 30.000 kg
