# Sistema adicional de alimentación con elevación vertical, para caldera de biomasa

- Propiedad del archivo: CYPE Ingenieros S.A.
- Formato: FIEBDC-3/2016
- Programa: Generador de precios de la construcción. CYPE Ingenieros, S.A.
- Fecha: 09/04/2024
- Ámbito geográfico: Uruguay
- Divisa: UYU
- Costes indirectos: 3 %
- Gastos generales: 13 %
- Beneficio industrial: 6 %
- IVA: 21 %

## I Instalaciones

### IC Calefacción, refrigeración, climatización y agua caliente sanitaria

#### ICQ Calderas de biomasa

**ICQ035** Ud Sistema adicional de alimentación con elevación vertical, para caldera de biomasa.
Sistema adicional de alimentación con elevación vertical y doble tramo horizontal formado por kit básico para accionamiento de los transportadores helicoidales sinfín, tablero eléctrico, transportadores helicoidales sinfín formados por caño 220 mm de diámetro y tornillos sinfín sin eje de 180 mm de diámetro, uno de ellos horizontal inferior de 4 m de longitud, otro vertical de 7 m de altura y otro horizontal superior de 2 m de longitud. Incluso accesorios para la conexión con el sistema de extracción del silo y con la caldera. Totalmente montado, conexionado y probado.
Incluye: Replanteo. Conexionado de los elementos a la red.
Criterio de cómputo de proyecto: Número de unidades previstas, según documentación gráfica de Proyecto.
Criterio de cómputo de obra: Se medirá el número de unidades realmente ejecutadas según especificaciones de Proyecto.

| Código | Ud | Descripción | Rendimiento | Precio | Importe |
|---|---|---|---|---|---|
| mt38cbh196a | Ud | Kit básico para accionamiento de los transportadores helicoidales sinfín, formado por 3 motores de 1,5 kW cada uno, tornillo sinfín sin eje de 180 mm de diámetro y caño de 220 mm de diámetro, interruptores final de carrera y pieza de conexión para el sistema de descarga y piezas de transición entre transportadores helicoidales sinfín, para sistema adicional de alimentación con elevación vertical y doble tramo horizontal. (material) | 1 | 392535.31 | 392535.310 |
| mt38cbh215b | Ud | Transportador helicoidal sinfín de 1 m de longitud, formado por caño de 220 mm de diámetro y tornillo sinfín de 180 mm de diámetro. (material) | 5 | 18492.27 | 92461.350 |
| mt38cbh215c | Ud | Transportador helicoidal sinfín de 1,5 m de longitud, formado por caño de 220 mm de diámetro y tornillo sinfín de 180 mm de diámetro. (material) | 4 | 20988.16 | 83952.640 |
| mt38cbh072a | Ud | Tubo de conexión, para sistema de alimentación de caldera de biomasa. (material) | 1 | 4594.71 | 4594.710 |
| mt38cbh074b | Ud | Conexión de tubo de 195 mm de diámetro, para sistema de alimentación de caldera de biomasa. (material) | 3 | 4594.71 | 13784.130 |
| mt38cbh071c | Ud | Brida para conexión de tubo vertical de 195 mm de diámetro, para sistema de alimentación de caldera de biomasa. (material) | 2 | 4084.18 | 8168.360 |
| mt38cbh073b | m | Tubo de 195 mm de diámetro, para sistema de alimentación de caldera de biomasa. (material) | 2 | 6183 | 12366.000 |
| mt38cbh025c | Ud | Tablero eléctrico para 3 motores. (material) | 1 | 112144.84 | 112144.840 |
| mo004 | h | Oficial calefaccionista. (mano de obra) | 23.549 | 373.16 | 8787.545 |
| mo103 | h | Medio oficial calefaccionista. (mano de obra) | 23.549 | 251.66 | 5926.341 |
| % | % | Herramientas | 2 % | 734721.226 | 14694.425 |
|  |  | Costes directos |  |  | 749415.651 |
